# Burghof-Klinik-Rinteln, 2. BA
Angebotsaufforderung (GAEB DA XML 3.3, DA83)
Projekt: 001-20200
Währung: EUR
Auftraggeber: Burghof-Klinik GmbH, Virchowstraße 5, 31737 Rinteln, Deutschland
Erstellt mit: GXML Toolbox V3.3 R20230829, iTWO_64 V26.0.553, 07.10.2026

## A) PROJEKTBESCHREIBUNG
Burghof-Klinik-Rinteln
Vorbereitung der Standortkonzentration von Aerzen nach Rinteln, 2. BA

Allgemeine Hinweise

Die Burghof-Klinik betreibt als Fachklinik für Psychiatrie, Psychosomatik und Psychotherapie Einrichtungen zur Behandlung psychischer Erkrankungen mit psychotherapeutischem Schwerpunkt in Rinteln, Stadthagen und Aerzen.

Durch Zusammenlegung von Standorten, Zentralisierung der psychiatrischen Pflege und therapeutischen Funktionsbereichen soll eine zukunftsfähige, wirtschaftliche und langfristige Perspektive am neuen Hauptstandort Kreiskrankenhaus Rinteln geschaffen werden.
Mit der baulichen Fertigstellung des 1. Bauabschnittes wurde der Patientenbetrieb ab August 2019 bereits im ehemaligen Kreiskrankenhaus Rinteln aufgenommen. Im 2. und 3. Bauabschnitt sollen nun weitere Maßnahmen in zwei Fördermaßnahmen realisiert werden.

Bei der hier beschriebenen Maßnahme handelt es sich ausschließlich um den 2. Bauabschnitt.
Dieser umfasst ausschließlich den Bereich des Nordflügels. Der Nordflügel, in dem sich vorwiegend Behandlungs- und Bürotätigkeiten verorten, wird der übrigen Baumaßnahme vorgezogen, da sich dort die technische Infrastruktur lokalisiert und dementsprechend zuerst hergestellt werden muss.

Lagebeschreibung

Der Standort der Burghof-Klinik befindet sich im ehemaligen Kreiskrankenhaus in der Virchowstraße 5, 31737 Rinteln. Er ist sehr gut an das regionale Verkehrsnetz angebunden, sowie mit dem Auto zu erreichen. Die Zufahrt kann über die Mindener Straße erfolgen.

Brandschutz

Das Fachkrankenhaus wird in der Gebäudeklasse 4 eingeordnet.

Gebäude

Das Hauptgebäude wurde kreuzförmig angelegt, ist 4-geschossig und bestehend aus Süd-, West- und Ostflügel, welche Ende der Sechziger Jahre des letzten Jahrtausends errichtet wurden und dem Nordflügel aus den Achtziger Jahren. Dieser beinhaltete den Funktionstrakt des ehemaligen Kreiskrankenhauses Rinteln.

Die Baumaßnahme beinhaltet im Wesentlichen keinerlei An- bzw. Neubauten, es werden überwiegend Umstrukturierungen im Bestand umgesetzt. Lediglich das Treppenhaus wird von der Westseite des Nordflügels an die Ostseite verlagert und die ehemalige Liegenkrankenvorfahrt an der Ostseite des Nordflügels wird zurückgebaut.

Die Ausführung orientiert sich an den gültigen Bestimmungen der Niedersächsischen Bauordnung (NBauO) und wurde gemäß GEG Bauteilnachweis und ein Nachweis zum Sommerlichen Wärmeschutz geplant. Außerdem wurde ein Energiekonzept erstellt.
Das vorhandene Energiekonzept und der Nachweis des sommerlichen Wärmeschutzes bilden die Basis für die Berücksichtigung maßgeblicher Nachhaltigkeitsaspekte innerhalb der Planung.

Alle Arbeitsplätze und Aufenthaltsräume erfüllen die normativen Empfehlungen (DIN 18041) an die Hörbarkeit in Räumen.
Die Gestaltung und Ausführung orientieren sich an den geltenden Vorgaben der Arbeitsstättenrichtlinie.
In Patientenzimmern wird für ein Anti-Suizid-Design das feste Mobiliar mit Muschelgriffen und abklappbaren Garderobenhaken geplant.

Grundrisskonzept

Untergeschoss:

Das Krankenhaus verfügt über eine Teilunterkellerung. Hier werden im Bereich des Nordflügels zusätzliche Personalumkleiden mit Sanitärbereichen untergebracht.

Erdgeschoss:
Südflügel, Westflügel und Teile des Nordflügels wurden bereits im Rahmen des 1.BA neu strukturiert. Im 2.BA werden nunmehr folgende Funktionsstellen neu verortet:

- Nordflügel:
o 1.02 - Klinischer Arztdienst
o 4.01 - Eingangshalle mit Serviceeinrichtungen
o 4.02 - Seelsorge und Sozialdienst

1. Obergeschoss:
Im 1.BA wurde bereits die Station 1 mit 18 (+2) Betten im Südflügel realisiert. Im 2. BA werden nunmehr folgende Funktionsstellen neu verortet:
- Nordflügel:
o 1.13 - Physikalische Therapie
o 1.14 - Ergotherapie
o 1.15 - Bereitschaftsdienst

2. Obergeschoss:

- Nordflügel:
o 1.02 - Klinischer Arztdienst
o 1.15 - Bereitschaftsdienst
o 3.01 - Leitung und Verwaltung

3. Obergeschoss:
- Nordflügel: In bestehende externe Nutzungen (Arztpraxen) erfolgt nur ein punktueller
Eingriff, durch den Wechsel der Fenster/Fassade und durch Anpassung bestehender
Schächte.
- Südflügel/ Westflügel:
Nicht Gegenstand der Maßnahme. Hier befinden sich diverse Arztpraxen der Physio- und Ergotherapie, Allgemeinmedizin, Gynäkologie, Logopädie und Diabetologie.

Fassadenkonzept

Es ist geplant, alle Bauteile energetisch zu sanieren und alle äußeren Fensteranlagen den Bedarfen einer psychiatrischen Nutzung anzupassen.
In der Ost- und Westfassade im 1. und 2.OG werden für den Einbau der neuen Fenster die Bestandsbrüstungen von ca. 1,20 m auf 0,45 m über Rohdecke zurückgeschnitten.
Der Nordflügel erhält abweichend zu den Fassaden der übrigen Bauteile aufgrund der konstruktiven Beschaffenheit eine vorgehängte Aluminiumfassade über alle Geschosse.

Baustelle

Die Baustelle ist geteilt in zwei getrennte BE-Flächen. Westlich des Gebäudes können in geringem Umfang Lagerflächen bzw. -Container sowie Abfallcontainer gestellt werden. Auf der östlichen BE-Fläche stehen die Containeranlagen für Tagesunterkunft sowie Sanitäreinrichtungen der Gewerke zur Verfügung. Für den Transport der Abbruch- sowie Ausbaumaterialien aus und ins Gebäude werden auf der West- sowie Ostseite des Gebäudes bauseits durch den AN Baustelleneinrichtung Lastenaufzüge gestellt.
Die Demontage und Neumontage der Fassaden- und Fensterelemente ist mittels Hubbühnen geplant, Standgerüste werden nur in einem kleinen Teilbereich auf der Westseite gestellt. Diese Leistungen erfolgen ebenfalls bauseits durch den AN Baustelleneinrichtung.

## B) ALLGEMEINE VORBEMERKUNGEN GEWERKEÜBERGREIFEND
- Anforderungen laufender Klinikbetrieb:

Bei der Burghof Klinik Rinteln handelt es sich um eine psychiatrische Einrichtung.
Der Klinikbetrieb bleibt während der Bauphase bestehen, es werden nur Teilbereiche für Bauarbeiten freigegeben. Sämtliche Bauarbeiten müssen so ausgeführt werden, dass möglichst geringe Lärmbelästigungen entstehen; hierfür sind geeignete Lärmschutzmaßnahmen sowie lärmarme Geräte und Maschinen zu verwenden.
Der AN hat mit einem Vorlauf von mind. einer Woche vor Ausführung von "lauten Arbeiten" wie z. Bps. Abbruch-, Stemm-, Schneidearbeiten o.ä. seine Arbeiten bei der BÜW anzumelden, damit  rechtzeitig eine Information an die Mieter erfolgen und die Wahl der Maschinen und Geräte abgestimmt werden kann.

Der Zugang zur Baustelle und den zu bearbeitenden Gebäudeteilen, zu sämtlichen Gerüsten, Leitern, Maschinen und Geräten o.ä. ist Unbefugten unmöglich zu machen; der AN hat dies durch geeignete Sicherungsmaßnahmen zu gewährleisten (Suizidprävention).

- Allgemein

Vor Ausführungsbeginn hat der Auftragnehmer mit dem Auftraggeber festzulegen, wo das zu verwendende Material auf der Baustelle gelagert werden kann. Vom Auftraggeber zur Verfügung gestellte Räume sind auf Anweisung des  AG bzw. dessen BÜW, falls erforderlich, umgehend zu räumen und besenrein zu übergeben.

Der Auftragnehmer hat eine kontinuierliche, quantitative und qualitative Anpassung der Anzahl seiner mit dem Projekt befassten Beschäftigten an die notwendigen Gegebenheiten vor Ort und die terminlichen Erfordernisse zur Sicherstellung einer termingerechten Fertigstellung zu gewährleisten.

Der Auftragnehmer hat alle erforderlichen Vorkehrungen zu treffen, um Verschmutzungen und Beschädigungen der eigenen und anderer Bauteile sowie eine Gefährdung von Personen zu verhindern.
Die Vorschriften der BauBG und die UVV sind einzuhalten.

- Normen und Vorschriften:

Für die nachfolgend ausgeschriebenen Gewerke und Leistungen gelten die Bestimmungen der VOB Teil C. Darüber hinaus gelten alle zutreffenden DIN-Normen, Richtlinien, Vorschriften, Verordnungen, Empfehlungen, Merkblätter usw. in ihrer neuesten Fassung sowie die anerkannten Regeln der Technik.
Soweit notwendig sind die jeweiligen Verarbeitungsvorschriften der Herstellerfirmen zu beachten.
Die Brand-, Schall- und Wärmeschutzanforderungen sind zu beachten und einzuhalten.
Soweit in der Leistungsbeschreibung auf Technische Spezifikationen, z. B. nationale Normen, mit denen Europäische Normen umgesetzt werden, europäische technische Zulassungen, gemeinsame technische Spezifikationen, internationale Normen, Bezug genommen wird, werden auch ohne den ausdrücklichen Zusatz - oder gleichwertig - immer gleichwertige Technische Spezifikationen in Bezug genommen.

- Hinweis Kalkulation

Vom AN sind folgende Leistungen bei der Kalkulation zu berücksichtigen sofern nicht in gesonderten Positionen erfasst. Dazu gehört insbesondere:

- Technische Bearbeitung (ggfs. Werk- und Montageplanung) einschl. sämtlicher Vervielfältigungskosten
- Terminpläne (Rahmen- und Detailterminpläne) auf Basis RTP des AG bzw. dessen BÜW erstellen und fortschreiben
- Erstellung Abrechnungsunterlagen nach Vorgabe des AG
- Auflistung und Zusammenstellung der eingesetzten Baustoffe und Materialien,
- sämtliche Zulassungen, Bescheinigungen, Abnahmeprotokolle, Produktdatenblätter und Funktionsbeschreibungen der eingesetzten Materialien und Bauteile, Übergabe in digitaler Form an den AG bzw. dessen BÜW

-  Angaben zu Stoffen und Bauteilen

Alle Materialien müssen den DIN-Vorschriften entsprechen und, soweit erforderlich, über einen gültigen Zulassungsbescheid verfügen. Die Verträglichkeit der verwendeten Baustoffe und Materialien ist vor Ausführung zu prüfen und entsprechend auszuwählen.
Klebstoffe müssen so beschaffen sein, dass durch sie eine feste und dauerhafte Verbindung erreicht wird. Sie dürfen die zu klebenden Materialien nicht negativ beeinflussen und beim Entfernen keine Klebereste hinterlassen.

- Nachweis des Herstellers

Der Auftragnehmer hat dem Auftraggeber bzw. dessen BÜW auf Anforderung Lieferanten und Hersteller der verwendeten Baustoffe bekannt zu geben sowie einen Nachweis über deren Umweltverträglichkeit und Eignung vorzulegen.
Außerdem sind von allen Baustoffen und Betriebsstoffen die EG-Sicherheitsdatenblätter und Betriebsanweisungen gemäß GefStV vorzulegen.
Der AN hat den Nachweis über die Gütesicherung der zu liefernden Stoffe entsprechend den DIN-Normen zu erbringen. Diese Forderung gilt als erfüllt, wenn die Stoffe das Gütezeichen einer anerkannten Güteschutzgemeinschaft tragen.

- Umweltverträglichkeit

Die Verwendung von Baustoffen und Bauteilen, die gesundheitsschädliche Dämpfe, z.B. Formaldehyd, PCB etc. ausscheiden, sind unzulässig.
Es sind ausschließlich HFCKW-freie Baustoffe zugelassen. Die Verwendung von Baustoffen, die gesundheitsschädigende Stoffe enthalten, ist unzulässig. Die entsprechenden Nachweise  sind dem AG bzw. dessen BÜW vor Beginn der Arbeiten unaufgefordert vorzulegen.

-  Gefahrstoffe

Baustoffe, Bauabfälle und Betriebsstoffe sind so zu lagern, dass Stoffeinträge bzw. eine Vermischung mit Bodenmaterial ausgeschlossen sind.
Sämtliche Gefahrstoffe und andere Betriebsstoffe sind vom AN  in dafür gem. GefStV ausgestatteten und zugelassenen Gefahrstoffcontainern zu lagern.

- Bemusterung

Neu einzubauende Materialien, Fabrikate oder Systeme sind vom Bieter zu benennen, wenn dies im Leistungsverzeichnis gefordert wird.
Alle neu zu liefernden und einzubauenden Materialien sind den Lieferfristen entsprechend jedoch spätestens drei Wochen vor Ausführung dem AG bzw. dessen BÜW zwingend zur Bemusterung vorzulegen und von ihm freigeben zu lassen.

- Arbeitszeiten

Die Regelarbeitszeit ist von Montag - Freitag 7:00 - 19:00 Uhr.
Arbeiten außerhalb der Regelarbeitszeit sowie Samstagsarbeit sind nach Absprache und Genehmigung durch die Bauleitung erlaubt.

- rbo- Rauchverbot

Es besteht ein grundsätzliches, ausnahmsloses Rauchverbot im Klinikgebäude.

- Mannschafts- und Sanitärcontainer

Baustellencontainer (Tagesunterkunft und Sanitäreinrichtungen) werden bauseits durch den AN Baustelleneinrichtung erstellt. Verbrauchskosten trägt der AG.

- Sicherungsmaßnahmen:
Der AN ist verantwortlich für den Arbeitsschutz und für die Sicherheit aller Geräte, Gerüste und Einrichtungen, die zur Durchführung seiner Arbeiten erforderlich sind. Der AN ist verpflichtet, für die Baustelle alle Maßnahmen vorzusehen, die den sicheren und reibungslosen Baubetrieb jederzeit gewährleisten. Sämtliche Flucht- und Rettungswege sind auch während der Bauarbeiten ständig freizuhalten.
Erforderliche Sicherungsmaßnahmen auf dem Baugelände, Bauzaunanlage, Verkehrssicherung, Baustraßenreinigung u.ä. werden durch den AN Baustelleneinrichtung erstellt.
Die Sicherungsmaßnahmen (z.Bsp. abschließen BE-Flächen und Bautüren, Zugangsverhinderung für Unbefugte an Gerüsten und Bauaufzügen, etc.) sind von allen Baubeteiligten zu beachten und einzuhalten, um die Suizidprävention gewährleisten zu können.

- SiGeKo
Für die Baustelle wurde vom AG ein Sicherheits- und Gesundheitsschutzkoordinator (SiGeKo) bestellt. Seinen Anweisungen und Auflagen ist Folge zu leisten.
Der SiGeKo kann bei Mängeln Änderungen anordnen und überwacht die Einhaltung des SiGe-Plans. Der AN muss Mängel sofort beseitigen und seine Sicherheitsmaßnahmen mitteilen
Die Tätigkeit des SiGeKo entbindet den AN nicht von seiner Verantwortung für den Arbeitsschutz. Der AN muss sein Personal über die Baustellenordnung informieren. Die Bau- und Montagearbeiten erfolgen bei laufendem Krankenhausbetrieb, wobei die Sicherheit der Personen jederzeit vom AN zu gewährleisten ist.

- Gerüste

Die Fassadengerüste (nur in Teilbereichen) sowie Bauaufzüge werden durch den AN Baustelleneinrichtung/Baulogistik erstellt und für die erforderliche Sanierungszeit vorgehalten und den Gewerken kostenfrei zur Verfügung gestellt. Die Gewerke haben sich eigenverantwortlich untereinander zu koordinieren sowie den Weisungen der BÜW des AG zu beachten.

Die wesentlichen Qualitäten und Anforderungen der Gerüststellung sind wie folgt:
- Fassadengerüst:
 Arbeits- und Schutzgerüst, Lastklasse 4, 300 kg/m, Breitenklasse SW09
- 2 Bauaufzüge für Materialtransporte Traglast je ca. 3.000 kg

- Schadstoffe

In der Bestandsfassade und angrenzenden Bereichen innerhalb des Gebäudes sind schadstoffbelastete Bauteile / Produkte verbaut. Grundlage für die Schadstoffsanierungsplanung sind Ergebnisse einer Schadstoffuntersuchung mit Restschadstoffkataster.

Die Schadstoffsanierung im Rahmen der Fassadensanierung sowie die Einrichtung des innenseitigen Schwarzbereiches als Schutzmaßnahme für die Schadstoffsanierung erfolgt bauseits durch einen Schadstoffsanierer im Rahmen der Abbrucharbeiten.

- Entsorgung

Der AN ist für die Entsorgung der zu demontierenden Bauteile und des anfallenden (nicht schadstoffbelasteten) Baustellenschutts aus der eigenen Leistung selbst verantwortlich.
Für das Aufstellen der entsprechenden Abfallcontainer werden gekennzeichnete Containerstellplätze auf der Lagerfläche zur Verfügung gestellt. Alle Abfälle sind sortenrein gemäß Gewerbeabfallverordnung (GewAbfV) sowie Kreislaufwirtschaftsgesetz (KrWG) zu sammeln und zu entsorgen. Die aufgestellten Container und Sammelbehälter sind sichtbar entsprechend der Abfallart zu beschriften.
Die Zerkleinerung/Demontage der ausgebauten Bauteile, der gesamte Transport, sowie ggf. Zwischenlagerung, erneutes Aufladen und der komplette Abtransport sind einzukalkulieren. Die gesamten Entsorgungsgebühren sind ebenfalls einzukalkulieren.

Die beim Rückbau der Fassaden sowie des Innenausbaus anfallenden schadstoffbelasteten Materialien werden vom AN Schadstoffsanierung entsorgt.

- Transport auf dem Gelände

Die Anlieferung sowie das Verbringen von Materialien und Geräten mit großen Fahrzeugen ist durch die beengten Flächen sowie den Baubetrieb der Klinik eingeschränkt und kann nur mit Kleinfahrzeugen erfolgen. Dies ist bei der Kalkulation inkl. Personal und Geräte zu berücksichtigen. Ebenso sind Zwischentransporte, Vertikal-, Etagen-Logistik sowie Entsorgung von Bauabfällen einzukalkulieren.

-  Meterriss / Vermessungsleistungen

Der Auftragnehmer ist verpflichtet eigenverantwortlich und unaufgefordert vor Ausführung seiner Leistungen verbindliche Aufmaße auf der Baustelle zu nehmen, sofern diese aus den vorhandenen Planunterlagen nicht hervorgehen. Außerdem hat er die vorhandenen Maße der Vorgewerke zu prüfen und Abweichungen der Bauüberwachung des AG mitzuteilen.
Maßvorgaben, die einen unmittelbaren Einfluss auf die Leistungen nachfolgender Gewerke haben, sind mit der BÜW des Auftraggebers abzustimmen.
Dies beinhaltet die Kontrolle der Vorleistungen zur Einhaltung der erforderlichen Toleranzgenauigkeit, Sicherung der Messpunkte sowie die Einmessung der eigenen Leistungen. Die Lage von Referenzpunkten ist vor Ausführung mit dem AG bzw. dessen BÜW abzustimmen.

- Bauleiter / -in
Für die gesamte Bauzeit hat der AN einen / eine Bauleiter / -in  zu bestellen, der / die der deutschen Sprache in Wort und Schrift mächtig sein muss.

-  Baubesprechungen
Der Auftragnehmer hat regelmäßig an den wöchentlich stattfindenden Baubesprechungen  teilzunehmen. Die Teilnahme einer entscheidungsbefugten und deutschsprachigen Person an den Baustellenbesprechungen ist bindend.

- Bautagesberichte
Der AN ist verpflichtet Bautagesberichte zu führen und diese arbeitstäglich spätestens jedoch wöchentlich der örtlichen Bauleitung / Bauüberwachung des AG zu übergeben.

## C) ZTV Abbrucharbeiten
Zusätzliche Technische Vertragsbedingungen -Abbrucharbeiten

Allgemein

Für die Abbrucharbeiten ist 12 Werktage nach Auftragserteilung ein mit dem  AG sowie SiGeKo abgestimmter Bauzeitenplan zur Genehmigung vorzulegen. Diese Leistung wird nicht gesondert vergütet.

Alle Genehmigungen, die zum Einrichten, zur Betreibung sowie zum Abbau der Baustelleneinrichtung für Leistungen des AN benötigt werden, sind vom AN rechtzeitig direkt nach Auftragsvergabe einzuholen und dem AG bzw. dessen BÜW vorzuweisen.

Alle für die Einrichtung und den Betrieb der Baustelle bzw. zur Ausführung der eigenen Leistung geltenden DIN-Normen und sonstigen Vorschriften und Richtlinien sind zu beachten.

Der AN hat sämtlicher Maßnahmen und Materialien, die für die fach-, funktions- und bedarfsgerechte Fertigstellung der eigenen Leistungen erforderlich sind, eigenverantwortlich zu planen und zu erbringen.
Zwischentransporte, Vertikal-, Etagen-Logistik sowie Entsorgung von Bauabfällen Sache des AN.

Bauseits werden durch den AN Baustelleneinrichtung/ -logistik erstellt:
- Fassadengerüst mit Absetzpodesten und Bauaufzug
- Baustelleneinrichtungsflächen mit Containerburg mit Unterkunfts- und Sanitäreinrichtungen, Lager- und Entsorgungsflächen
- allgemeine Verkehrssicherungs-, Orientierungs-, Beschilderungs-, Beleuchtungs-, Reinigungskonzept

Bauseits wird ein Kran für die Abbrucharbeiten an Fensterbrüstungen durch den AN Fenster zur Verfügung gestellt.

Die Baustelleneinrichtungsflächen und Lagerplätze werden für den allzeitigen Betrieb bauseits durch den AN Baustelleneinrichtung/Baulogistik erstellt.
Für die Beleuchtung zur Ausführung seiner Leistungen hat jeder AN eigenverantwortlich Sorge zu tragen.
Dies betrifft sowohl Bereiche innerhalb des Gebäudes wie auch für Arbeiten an Fassaden und Dach.

Baustellenreinhaltung

Der AN hat jederzeit ein sauberes und ordentliches sowie strukturiertes äußeres Erscheinungsbild seines Arbeitsbereiches zu gewährleisten.

Alle durch den Baubetrieb verursachten Verschmutzungen im öffentlichen Bereich und auf dem Baugelände sind sofort zu beseitigen.

Während der Bauzeit ist eine tägliche Reinigung der Zugangswege und -straßen, der Lagerflächen und sonstiger durch den AN in Anspruch genommener Flächen von Verunreinigungen, Bauschutt und Verpackungen vorzunehmen. Die Intervalle der Reinigung ist entsprechend den Erfordernissen etwa durch schlechte Witterung in Abstimmung mit dem AG bzw. dessen BÜW anzupassen.

Ablauf

Der Ablauf der Abbrucharbeiten ist dem Bauablaufplan zu entnehmen. Detaillierte Termine sind vor Ausführungsbeginn mit dem AG/BÜW abzustimmen.

Statischer Abbruch

Der Leistungsbeschreibung liegt eine statische Berechnung mit Erläuterung der Abbruch- und Umbaumaßnahmen vor und bildet die Grundlage für die Kalkulation und Ausführung.
Für diese Leistungen und auch für nicht statisch nachgewiesene Bauzustände während der Baumaßnahme ist vom ausführenden Unternehmen die Stabilität der betreffenden Bauteile durch Abstützungen und/oder zusätzliche Maßnahmen sicherzustellen. Die Standsicherheit der verschiedenen Montagezustände ist bei der Bauausführung vom AN zu gewährleisten.

Ausführungshinweise

Für die Abbruch- bzw. die Rückbauarbeiten hat der AN die Hinweise und Angaben des AG bzw. der BÜW sowie aus den Übersichtsplänen des Architekten zu berücksichtigen.
Insofern die Angaben zum Bestandsgebäude nicht zutreffend sind, ist der AN verpflichtet dies aufzuzeigen und rechtzeitig mit dem AG abzustimmen.
Der Abbruch hat gem. den vom Statiker erläuterten Maßnahmen zu erfolgen. Alle erforderlichen Maßnahmen, Qualitäten, Arbeitsabläufe, Zwischenbauzustände, zusätzliche Absteifungen und sonstigen Leistungen sind bei der Kalkulation bzw. bei den eigenen Überlegungen und Berechnungen sowie der Ausführungsplanung zu berücksichtigen.
Alternativlösungen zu den vorgeschlagenen Abbruchmaßnahmen, dem Arbeitsablauf sowie die Zwischenbauzustände und zusätzlichen Absteifungen für den Abbruch sind grundsätzlich zulässig, jedoch rechtzeitig vorab mit dem AG bzw. der BÜW abzustimmen.
Nach Abschluss der Abbrucharbeiten ist die vorhandene Ist-Situation aufzunehmen und zu dokumentieren. Die Dokumentationsunterlagen sind mind. 2 Wochen vor der Abnahme dem AG digital zu übergeben.

Durchführung der Abbrucharbeiten

Die für die Abbruchmaßnahmen erforderlichen Geräte und Maschinen hat der AN nach eigener Maßgabe auszuwählen.
In Teilbereichen ist Handabbruch mit Kleingeräten erforderlich. Sofern unvorhergesehene Abweichungen / Ereignisse eintreten, welche eine Gefährdung der Sicherheit darstellen, sind die Arbeiten sofort einzustellen. Die betroffenen Bereiche sind zu sperren und Maßnahmen zur Schadensabwehr zu ergreifen.
Bei Abbrucharbeiten an tragenden Bauteilen, wie z.B.  Wänden, muss die Tragwirkung für verbleibende Bauteile (z. B. Decken, angrenzende Wände) durch besondere Abstützungen erhalten werden.
Verbleibende Wandbereiche dürfen durch Schnitte für den Abbruch nicht geschwächt werden.

Lagerung von Abbruchmaterial

Das Abbruchmaterial ist kontinuierlich abzutransportieren, da auf der Baustelle nur beschränkte Lagermöglichkeiten gegeben sind.

Staub-, Erschütterungs - und Lärmschutzmaßnahmen

Außerhalb der Regelarbeitszeiten gemäß den Allgemeinen Vorbemerkungen sind Bauarbeiten jeglicher Art nicht erlaubt bzw. es sind vom AN entsprechende Schutzmaßnahmen zu erbringen.

Die Abbrucharbeiten der Bestandsbebauung haben auf Grund des laufenden Betriebes der Klinik erschütterungsarm zu erfolgen.

Für die vom AN eingesetzten Geräte und Baumaschinen gilt die Verordnung zur Durchführung des Bundes-Immissionsschutzgesetzes  in der gültigen Fassung.

Staub-, Lärm- und Abgasbelastungen sind durch Anwendung geeigneter Technologien und Arbeitsweisen nach dem Stand der Technik zu minimieren. Hierzu gehören:
- kein unnötiges Laufenlassen von Verbrennungsmotoren
- Geräuschpegelminderung an Maschinen
- Befeuchtung staubender Güter bei Abbrucharbeiten und Umschlagarbeiten.
- Aufstellung von Schutzwänden gegen Lärm- und Staubimmissionen.
- Zur Vermeidung von unzulässigen Staubimmissionen ist das zu befördernde Schüttgut zu befeuchten. Die Segmente von Schuttrutschen sind untereinander gegen austretende Stäube abzudichten.

Schüttgutsammelcontainer sind abzudecken und gegen Austritt von Staub abzudichten. Die Abdichtung hat die Schuttrutsche einzubeziehen. Die Befestigung der Containerabdeckplanen ist dauerhaft für den Zeitraum des Baustellenbetriebes auszuführen.
Grundsätzlich müssen schädliche Umwelteinwirkungen verhindert werden, die nach dem Stand der Technik vermeidbar sind und nach dem Stand der Technik unvermeidbare schädliche Umwelteinwirkungen auf ein Mindestmaß beschränkt werden.

Entsorgung nicht schadstoffbelasteter Bauteile und Materialien

Der AN ist für die Entsorgung der zu demontierenden Bauteile und des anfallenden nicht schadstoffbelasteten Materials aus der eigenen Leistung selbst verantwortlich.

Für das Aufstellen der entsprechenden Abfallcontainer werden gekennzeichnete Containerstellplätze auf der BE-Fläche Westseite zur Verfügung gestellt.

Alle Abfallstoffe sind sortenrein gemäß Gewerbeabfallverordnung (GewAbfV) sowie Kreislaufwirtschaftsgesetz (KrWG) zu sammeln und zu entsorgen.

Die aufgestellten Container und Sammelbehälter müssen verschließbar mit Deckel sein und sind sichtbar entsprechend der Abfallart zu beschriften.

Aufgrund des Publikumsverkehrs auf dem Gelände (Besucher Krankenhaus) ist der AN angehalten die Baustellenflächen ordentlich und sauber zu halten.

Die Zerkleinerung/Demontage der ausgebauten Bauteile, der gesamte Transport, sowie ggf. Zwischenlagerung, erneutes Aufladen und der komplette Abtransport sind einzukalkulieren. Der Transport erfolgt i.d.R. über das Fassadengerüst, deren Podeste/Aufzüge sowie die Scherenhubtische (leichtes Abbruchmaterial). Bei Abbrucharbeiten am Rohbau dürfen keine Scherenhubtische eingesetzt werden.

Die gesamten Entsorgungsgebühren sind ebenfalls einzukalkulieren.

Nach Abschluß der Arbeiten sind die benutzten Flächen zu reinigen und in ihren Urzustand zurück zu versetzen.

## D) ZTV Beton-, Stahlbeton-, Mauer-, Stahlbauarbeiten
Zusätzliche Technische Vertragsbedingungen (ZTV) -
Beton-, Stahlbeton-, Mauer-, Stahlbauarbeiten
1.  Allgemeines

1.1 Mitgeltende Normen und Regeln

Für die nachfolgend ausgeschriebenen Gewerke und Leistungen gelten die Bestimmungen der VOB Teil C. Darüber hinaus gelten alle zutreffenden DIN-Normen, Richtlinien, Vorschriften, Verordnungen, Empfehlungen, Merkblätter usw. in ihrer neuesten Fassung sowie die anerkannten Regeln der Technik.

Soweit notwendig sind die jeweiligen Verarbeitungsvorschriften der Herstellerfirmen zu beachten.
Die Brand-, Schall- und Wärmeschutzanforderungen sind zu beachten und einzuhalten.
Soweit in der Leistungsbeschreibung auf Technische Spezifikationen, z. B. nationale Normen, mit denen Europäische Normen umgesetzt werden, europäische technische Zulassungen, gemeinsame technische Spezifikationen, internationale Normen, Bezug genommen wird, werden auch ohne den ausdrücklichen Zusatz - oder gleichwertig - immer gleichwertige Technische Spezifikationen in Bezug genommen.

1.3 Dokumentation / Bestandspläne

Dokumentations- und Revisionsunterlagen sind mit der Schlussrechnung in Papierform und in digitaler Form im DWG- und im PDF-Format (auf USB-Stick) einzureichen, anderenfalls wird die Schlussrechnung nicht fällig.

Zur Dokumentation gehören insbesondere die Zulassungen, Bedienungs-, Betriebs- und Wartungsunterlagen, die vom AN eingeholten Nachweise, Abnahmebescheinigungen und Genehmigungen, Produktdatenblätter und Funktionsbeschreibungen der eingesetzten Materialien und Bauteile aus dem beauftragten Leistungsbereich des AN.

1.4 Werk- und Montageplanung

Die Werk- und Montageplanung für die Leistungen des AN ist vom AN nach Vertragsschluss entsprechend den Vorgaben des AG genehmigungsreif in prüffähiger Form zu erbringen und dem AG rechtzeitig zur Freigabe bzw. Genehmigung nach architektonischen/technischen Belangen vorzulegen.

2. Beton- und Stahlbetonarbeiten

2.1 Allgemein

Kanten, Schalungsstöße und Arbeitsfugen sind - sofern nicht anders angegeben - gefast mit Dreikantleisten (Schenkel 1cm) auszubilden.

Das Herstellen bzw. die Ausbildung von Betoneinbringöffnungen, abgestimmt auf die statischen Erfordernisse, sind bei der Kalkulation zu berücksichtigen.

Montageeisen und notwendige Hilfsabstützungen für freistehende Bewehrungsstäbe sind in die Einheitspreise der Bewehrung mit einzurechnen.

Sämtliche Kanten und Ecken bei abzudichtenden Bauteilen sind mittels Dreikantleiste und nachträglichem Entgraten abzufasen, außerdem sind deren Oberflächen besonders abdichtungsfreundlich, d.h. glatt und ohne Überstände auszuführen.
Grundsätzlich sind sämtliche Betonbauteile ohne Roststellen und Grate herzustellen.

Sämtliche Festlegungen hinsichtlich der Bauausführung, z.B. Wahl der Betoneigenschaften, des Herstellverfahrens, der Betonierfolge, der Anordnung und Ausführung von Arbeitsfugen sind im Zuge der Arbeitsvorbereitung vom AN zu beschreiben und mit dem AG sowie dem Tragwerksplaner abzustimmen.
Alle Materialien müssen den DIN-Vorschriften entsprechen und, soweit erforderlich, über einen gültigen Zulassungsbescheid verfügen. Die Verträglichkeit der verwendeten Baustoffe und Materialien ist vor Ausführung zu prüfen und entsprechend auszuwählen.

Bei brandschutztechnischen Anforderungen sind die amtlichen Nachweise (Prüfzeugnis oder Prüfbescheid oder allgemeine bauaufsichtliche Zulassung) der Bauleitung zu übergeben.
Bei nicht genormten Stoffen und Bauteilen sind, soweit erforderlich, die bauaufsichtlichen Zulassungen der Bauleitung zu übergeben.

Bei geschweißten Bauteilen aus Edelstahl dürfen keine Anlauffarben sichtbar sein.

2.2 Toleranzen

Die gemäß DIN 18202 zulässigen Rohbautoleranzen und gemäß DIN 18203-2 zulässigen Stahlbautoleranzen gelten als Maximalabweichungen.

Einbauteile unterliegen außerordentlichen Maßzwängen.
Bei Übergängen und im Anschlussbereich von Bauelementen und Bauteilen an z.B.: Geländer, Fassaden, Trockenbau, etc., gelten erhöhte Anforderungen an die Ebenheitstoleranzen, Vertikalität und Horizontalität.

Bei den Schneidarbeiten an bestehenden Stahlbeton-Fertigteilbrüstungen ist zur Herstellung einer ebenen Anschlussfläche eine Ausgleichsschicht auszuführen. Im Bereich der Fensteranschlüsse gelten für die Oberfläche erhöhte Anforderungen an die Ebenheitstoleranzen.

2.3 Rissbildung

Durch den Eingriff in die tragende Konstruktion, den Ersatz steifer Wände durch relativ nachgiebigere Stahlträger, sowie die daraus resultierenden Lastumlagerungen und Zwischenbauzuständen ist im Zuge der Umbauarbeiten mit Rissbildungen zu rechnen. Maßnahmen zur fachgerechten Ausbesserung solcher infolge der Umbauarbeiten entstehenden Rissbildungen sind in den Einheitspreisen einzukalkulieren.

Folgende Planungsleistungen sind vom AN zu erbringen und im Angebotspreis zu berücksichtigen:

- Vorgaben zur verwendeten Betonrezeptur mit der Festlegung aller Parameter, die über die Vorgaben der Tragwerksplanung hinausgehen (z.B. Konsistenz, Größtkorn, w/z-Wert, Zementleimgehalt, Verzögerung usw.)
- Betonierplan mit Wahl der Arbeitsfugen, Angabe zur Fugenausbildung
- Festlegung der Überwachung und der Güteprüfungen (Frisch- und  Festbetonprüfungen)

2.4 Schalung / Unterstützung / Lastabtragung / Überhöhungen

Für die notwendige Lastabtragung aus Schalungen von Betonkonstruktionsteilen bis zum Abbinden sind die damit zusammenhängenden Aufwendungen einzukalkulieren.

Geeignete Abstützmaßnahmen für das Schließen von Durchbrüchen in Geschossdecken sind hierfür vom AN zu wählen und in den Einheitspreisen einzukalkulieren.

2.4.2  Abstandhalter

Abstandhalter und Stäbe für obere bzw. gegenüberliegende Bewehrungslagen sind in der erforderlichen Stärke jeweils zumindest an den Endpunkten in korrosionsgeschützter Ausführung einzubauen.

Sofern nicht anders beschrieben, sind Hüllrohre und Abstandhalter aus Faserzement zu verwenden.
Bei Betondecken und Bauteilen mit Anforderungen an den Brandschutz, sind grundsätzlich Abstandshalter und Verschlüsse aus Faserzement zu verwenden.
2.4.3 Schnitt- und Kernbohrarbeiten

Verbleibende Wandbereiche dürfen durch Schnitte für den Ausbau/Abbruch nicht geschwächt werden.
Für die Herstellung von Deckendurchbrüchen sowie Auflager für Träger sind zunächst Kernbohrungen herzustellen; anschließend können die Schneidarbeiten ausgeführt werden.
Überschneidende Schnitte in Eckbereichen sind unbedingt zu vermeiden.

4. Mauerarbeiten

4.1. Allgemein

Vor Beginn der Arbeiten sind die tatsächlichen Einbauhöhen bezogen auf das gesamte Ausbausystem mit der Bauleitung des Auftraggebers abzustimmen. Die  Abstimmung ist zu dokumentieren. Ergibt sich aus dem Meterriss, dass geplante Estrichdicken nicht eingehalten werden können - das gilt ganz besonders für Mindestdicken - so ist hierüber mit der Bauleitung des Auftraggebers Rücksprache zu nehmen. Alle Maße sind vor der Ausführung am Bau zu überprüfen.

- Sofern die Hersteller für das zu verwendende großformatige Steinmaterial Passstücke anbieten, sind diese grundsätzlich zu verwenden.
  Wenn Steine für Passstücke getrennt werden müssen, weil die Industrie für das zu verwendende Steinmaterial keine fertigen Passstücke anbietet, dann ist das Trennen nur durch materialgerechte Verfahren, z.B. Sägen bei Porenbeton oder Leichtziegel, zulässig.
- Wenn bei Wänden, deren Dicke ein Steinmaß beträgt, die bündige Seite nicht aus den Ausführungsunterlagen entnommen werden kann, ist die betreffende Angabe vor Beginn der Ausführung beim Auftraggeber oder dessen Objektüberwacher zu erfragen.
- Die Ausführung von Stoßfugen hat nach den Herstellervorschriften zu erfolgen. Das Schließen breiterer Stoßfugen durch nachträgliches Ausmörteln gilt insbesondere bei Außenwänden aus hochdämmenden Steinen als schwerwiegender Mangel.
- Alle groben Verschmutzungen am Mauerwerk sind täglich zu entfernen, bevor der Abbindeprozess abgeschlossen ist.
- Spezielle Reinigungsverfahren bei starker Verschmutzung sind vor Ausführung mit dem Auftraggeber festzulegen.
- Löcher im Mauerwerk (z.B. entstanden durch Gerüste, das Befestigen von Schalung oder Beschädigungen im Bestand) sind vor Aufbringen des Putzes oder einer anderen Außenhaut materialgerecht zu schließen.
- Nach Möglichkeit sind Dünnbettfugen auszubilden.
- Lose Ausblühungen sind durch trockenes Bürsten (keine Metallbürsten) zu beseitigen.
- Ungeschützte Bauteile aus Aluminium dürfen keinen Kontakt mit Zement- oder Kalkmörtel haben. Nicht korrosionsgeschützte Stahlteile dürfen nur mit reinem Zementmörtel eingesetzt oder umhüllt werden.

4.2. Preisinhalte

Nachfolgende Leistungen sind in die Einheitspreise mit einzukalkulieren - soweit nicht gesondert ausgeschrieben:
- Prüfung und Vorbereitung der Untergründe bei allen zu bearbeitenden Flächen inkl. Reinigung, Schleifen, Spachteln, Grundieren, Vornässen, etc.  zur Aufnahme von Abdichtungen, Dämmschichten, Trennlagen etc.
- Der Einsatz von Hebezeugen und sonstigen Hilfsmitteln für den Materialtransport zum Einbauort.
- Der Auftragnehmer hat täglich die in seinen Arbeits- und Lagerbereichen anfallenden Abfälle zu entsorgen. Nach Beendigung der Arbeiten ist jeder Raum gereinigt zu übergeben.
- sämtliche Nebenleistungen gem. VOB DIN 18330

5. Stahlbauarbeiten

5.1 Allgemein

Alle notwendigen Schmiede- und Bohrarbeiten an später verzinkten Bauteilen sind grundsätzlich vor dem Verzinken auszuführen.

Soweit der AN wartungspflichtige Anlagen, Bauelemente oder -leistungen ausführt, wird er unaufgefordert und rechtzeitig vor Abnahme seiner Leistungen dem AG Wartungsverträge vorlegen, die für die Dauer des  Gewährleistungszeitraums alle zur Erhaltung der Gewährleistungsansprüche des AG erforderlichen Leistungen enthalten, und um ggf. bestehende bauaufsichtliche Anforderungen an regelmäßige Wartungen und Prüfungen zu erfüllen.

Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltener Bauteile sind durch den Funkenflug gefährdete Oberflächen abzudecken.

5.2 Oberflächenbeschichtung

Es ist sicherzustellen, daß die zu beschichtenden Oberflächen trocken und frei von Kondensatfeuchte und Fett sind. Die Temperatur der Oberflächen muß mindestens 3°C über der Taupunkttemperatur der umgebenden Luft liegen.

Als Korrosionsschutz ist auf allen Außenflächen der Metallteile eine Grundbeschichtung aufzubringen.
Die Grundbeschichtung ist im Werk auszuführen. Vor dem Aufbringen der Grundbeschichtung sind eventuelle Reste von Oxydationsprodukten restlos zu entfernen.
Schutzdauer der Beschichtung nach DIN EN ISO 12944-1

5.3 Preisinhalte

Folgende Leistungen werden nicht gesondert vergütet und sind in die Einheitspreise einzurechnen, sofern sie nicht als eigenständige Position im nachfolgenden Leistungsverzeichnis aufgeführt sind:
- alle erforderlichen Arbeits- und Schutzgerüste bzw. –bühnen für Arbeiten auch über 3,50m Höhe ab Belagsfläche, Arbeitshöhen sind in den Positionen angegeben
- Montagehilfsmittel
- Herstellung der Oberflächen mit Korrosionsschutz, wenn nicht gesondert beschrieben
- Vergießen und Verputzen von Einbauteilen bzw. Schließen von Anschlussfugen
- den Bautenständen entsprechend mehrere An- und Abfahrten
- Aufmaß vor Ort und vor Beginn der Fertigung
- Entfernen von Etiketten, Klebestreifen, Schutzüberzügen etc. nach Abruf durch den Auftraggeber.
- Der Auftragnehmer hat täglich die in seinen Arbeits- und Lagerbereichen anfallenden Abfälle zu entsorgen. Nach Beendigung der Arbeiten ist jeder Raum gereinigt zu übergeben.
- Der Einsatz von Hebezeugen und sonstigen Hilfsmitteln für den Materialtransport zum Einbauort.
- sämtliche Nebenleistungen gem. VOB DIN 18335

## E) ZTV Baugruben- und Erdarbeiten
Zusätzlich Technische Vertragsbedingungen (ZTV)
Baugruben- und Erdarbeiten

1. Allgemeine Angaben zur Ausbildung der Baugrube/Erdarbeiten

Die Baugrube ist durch den AN vollständig herzustellen.
Erschwernisse, die sich aus der evtl. Herstellung einer Baugrubensicherung oder -verbaus ergeben, sind in die nachfolgenden Leistungspositionen einzukalkulieren und werden nicht gesondert vergütet.

Die Höhenlage des Planums entspricht der Sauberkeitsschicht der Fundamentunterkante der Architekturplanung.

2. Hinweise zur Ausbildung von Böschungen

Höhenversprünge innerhalb der Baugruben sind als geböschte Baugrubensicherungen auszuführen.
Böschungen sind standsicher und erosionssicher auszubilden.

Die ordnungsgemäße Verbringung und Entsorgung des Aushubmaterials ist durch den AN nachzuweisen und zu dokumentieren.
Der AN ist alleinverantwortlich für die fachgerechte Entsorgung (Beseitigung und Verwertung) und hat sämtliche dafür anfallende Kosten in die entsprechende Leistungsposition einzurechnen.

3. Baugrubensohlkontrollen, Verdichtungsgrad und dessen Nachweis

Der Auftraggeber behält sich vor, eine technische Zustandsfeststellung durch einen Geotechnischen Sachverständigen durchführen zu lassen.
Der ausreichende Verdichtungsgrad, der vom AN eingebrachten Böden ist zu dokumentieren.
Die Termine hierzu sind rechtzeitig vorher mit der Bauüberwachung des AG und dem Bodengutachter abzustimmen.

4.  Anforderungen an Verfüllungen
Sofern an gesonderter Stelle in diesem Leistungsverzeichnis oder im Geotechnischen Gutachten nicht abweichend geregelt, gelten folgende Anforderungen und sind folgende Nachweise zu erbringen:

Vor Einbringen des Materials sind dem AG folgende Nachweise vorzulegen:
- Schadstoffgehalt: Unbelastet, (LAGA Z 0)
- Nachweis der Kontaminationsfreiheit des vom AN angelieferten Füllbodens,
- Nachweis der Verdichtungs- und Versickerungsfähigkeit,
- Nachweis der Frostsicherheit.

5. Bestandsleitungen

Die genaue Lage und der Verlauf von vorhandenen Leitungen sind durch fachgerechte Erkundungsmaßnahmen (Ortung, Querschläge, Suchschlitze, Handschachtungen usw.) festzustellen bzw. vorab mit den städtischen Versorgungsunternehmen abzuklären.

6. Boden- und Baugrundverhältnissen

Der Baugrund wurde durch Bodenaufschlüsse erkundet und bewertet. Der Baugrundaufbau und die Angaben zum Grundwasser sind u.a. aus den beigefügten Unterlagen (geotechnischer Bericht) ersichtlich.
Hält der Auftragnehmer weitere Aufschlüsse und / oder Analysen für erforderlich, so gehören diese zu seinem Leistungsumfang und sind in seine Leistungen einzurechnen.

7.  Art und Möglichkeit der Zwischenlagerung

Außerhalb des Baufeldes besteht keine Möglichkeit zur Zwischenlagerung.
Lagerung auf dem Baufeld ist vorab mit dem AG abzustimmen.

## F) ZTV WDVS- und Putzarbeiten
Zusätzlich Technische Vertragsbedingungen (ZTV)
WDVS- und Putzarbeiten

1. Allgemeines
Grundlage für die Ausführung ist die Ausführungsplanung mit den Detailzeichnungen. Sofern sich Unstimmigkeiten zu vorgenannten Normen und Richtlinien ergeben, hat der Bieter diese mit Abgabe seines Angebotes zu benennen.

Sofern dem Leistungsverzeichnis keine Detailunterlagen beigefügt sind, treffen die Pläne des Architekten in erster Linie eine formale Gestaltungsaussage.

Der Auftragnehmer ist zwingend vor Ausführung seiner Leistungen dazu verpflichtet eigenverantwortlich, verbindliche Aufmaße auf der Baustelle zu nehmen.

Während des Ausführungszeitraumes beginnen parallel die Ausbaugewerke ihre Arbeiten, die Koordination zwischen den Ausführungsfirmen ist selbstständig in Hinblick auf einen reibungslosen Bauablauf durchzuführen. Es ist davon auszugehen, dass nicht alle Putzflächen zeitlich durchgehend zu erstellen sind.

Der Schutz der Bauleistung obliegt dem AN für die Dauer seiner Bauzeit bis zur Abnahme. Alle Bauteile sind ausreichend gegen Verschmutzung und Beschädigung zu schützen. Schäden sind durch geeignete Schutzmaßnahmen völlig auszuschließen.

2. WDVS

Es sind komplette Systeme mit bauaufsichtlicher Zulassung zu verwenden.
Es sind Systeme zu verwenden, die keinen negativen Einfluss auf den Schalldämmwert auf die Außenwände haben. Entsprechende Nachweise sind vorzulegen.
Fabrikats- und Baustoffvorgaben sind einzuhalten.
Es sind nur Systemkomponenten ein und desselben Herstellers zu verwenden.
Es dürfen keine umweltschädigen Stoffe und nur lösungsmittelarme Baustoffe eingebaut werden.
Die Systemkomponenten sind untereinander und auf die Einbaubedingungen so abzustimmen, dass Rissbildungen in der Oberfläche ausgeschlossen werden können.
An allen oberen, unteren und seitlichen Abschlüssen und bei Materialübergängen sind, soweit erforderlich, Formteile und Fugendichtbänder gem. Zulassung und Herstellervorschriften vorzusehen, auch wenn diese nicht ausdrücklich im Text erwähnt werden.

3. Putzarbeiten

Es sind nur Putzsysteme zu verwenden, die für den vorgesehenen Einsatzbereich (Innen / Außen, Feucht-/Nassräume, Wärmedämmputz etc.) geeignet und vom Hersteller dafür freigegeben sind.
Fabrikats- und Baustoffvorgaben des Auftraggebers sind einzuhalten.
Putzmörtel sind als werkmäßig hergestellte Werktrockenmörtel oder Werkmörtel gemäß einschlägigen Normen zu verwenden. Eigenrezepturen sind unzulässig, sofern nicht ausdrücklich im Vertrag vorgesehen.
Es dürfen keine umweltschädlichen Stoffe und nur emissions- und lösungsmittelarme Baustoffe gemäß den jeweils gültigen technischen Regeln und Vorschriften eingebaut werden.
Die Systemkomponenten sind untereinander und auf die Einbaubedingungen (Untergrund, Temperatur, Luftfeuchte, Beanspruchung) so abzustimmen, dass Rissbildungen in der Putzoberfläche weitestgehend vermieden werden. Herstellervorgaben zu Schichtdicken, Wartezeiten zwischen den Arbeitsgängen, Gewebeeinlagen und Fugenausbildung sind strikt einzuhalten.
Vor Beginn der Putzarbeiten sind die Untergründe gemäß DIN 18350 und Herstellervorschriften zu prüfen (Beschaffenheit, Ebenheit, Festigkeit, Feuchtegehalt, Verschmutzungen, Trennmittel, Salzbelastung). Festgestellte Mängel sind dem AG anzuzeigen; ohne Freigabe dürfen keine Putzarbeiten ausgeführt werden.
An allen Anschlüssen (z. B. Fenster- und Türöffnungen, Deckenanschlüsse, Sockelbereiche, Materialwechseln, Gebäudefugen) sind, soweit erforderlich, geeignete Putzprofile, Eckschutzschienen, Fugendichtbänder und Trennfugen gemäß Systemzulassung und Herstellerrichtlinien vorzusehen, auch wenn diese nicht ausdrücklich im Text erwähnt werden.

4. Preisinhalte

Nachfolgende Leistungen sind in die Einheitspreise mit einzukalkulieren - soweit nicht gesondert ausgeschrieben:

- Untergrundvorbereitung bei allen zu bearbeitenden Flächen inkl. Reinigung, Grundierung, Haftbrücke, etc.
- Trenn-/Kellenschnitt zwischen Wand- und Deckenputz.
- Erforderliche Dehn- und Feldbegrenzungsfugen, die Fugenanordnung ist mit dem AG abzustimmen.
- Pfeiler und Stützen sind nicht gesondert ausgeschrieben, diese sind in den Gesamtflächen enthalten. Mehraufwendungen sind dort einzurechnen.
- Der Schutz der Fenster, Türen, Verglasungen, Metallverkleidungen o.ä., mittels Abkleben mit Folie und rückstandlosem Entfernen.
- Das Ausschneiden und Anpassen des WDVS an angrenzende Bauteile und Einbauteilen.
- Herstellen von Tropfkanten und Anschlussandichtungen zwischen Bauteilen mit Kompribändern o.glw., elastische Verfugung in Anschlussbereichen.
- Den Bautenständen entsprechend sind mehrere An- und Abfahrten einzurechnen.
- Der Auftragnehmer hat täglich unaufgefordert und in eigener Verantwortung, die in seinen Arbeits- und Lagerbereichen anfallenden Abfälle rückstandslos zu entsorgen.
- sämtliche Nebenleistungen gem. DIN 18345

- Einbau sämtlicher erforderlichen Putzprofile: Eckschutzschienen, Tropfkanten, Abschlussprofile, Putzleisten, Sockelprofile sowie Anschlussprofile an Fenster- und Türöffnungen, Attiken und Gebäudekanten – auch wenn diese nicht gesondert ausgeschrieben sind.
- Einlage von Putz- bzw. Armierungsgewebe an den nach Systemzulassung und Herstellervorschriften erforderlichen Stellen (z. B. Gebäudeecken, Öffnungsecken, Materialwechsel, hoch beanspruchte Zonen), einschließlich Überlappungen und fachgerechter Einbettung.
- Ausbildung von Putzanschlüssen an angrenzende Bauteile und Oberflächen (WDVS, Mauerwerk, Beton, Dämmungen, Fenster-/Türzargen, Rollladenkästen, Installationsdurchdringungen etc.) einschließlich erforderlicher Trenn- und Kellenschnitte sowie sauberer Anarbeitung.
- Schutz bereits fertiggestellter Putzflächen gegen Beschädigung, Verschmutzung, Durchfeuchtung und zu schnelles Austrocknen während der weiteren Bauphase; einschließlich erforderlicher Nachbehandlung.
- Sämtliche Nebenleistungen gem. DIN 18350.

## Ausführungshinweise
Ausführungshinweise

1. Allgemein

Als Vorabmaßnahme werden bauseits Abbruch- und Sanierungsmaßnahmen durchgeführt. Hierbei werden im Fassadenbereich schadstoffbelastete Verblechungen und Wärmedämmung demontiert und entsorgt. Ebenfalls werden im Gebäude Leichtbauwände, sämtliche Bodenbeläge, Estrich, Innentüren und -fenster sowie alle vorhandenen Einbaumöbel abgebrochen.

Es stehen bauseits durch AN BE/Baustelleneinrichtung zwei Bauaufzüge auf der West- und Ostseite des Gebäudes zur Verfügung. Zudem stehen auf der Westseite in Teilbereichen Fassaden-/Arbeitsgerüste (durch AN BE/Baustelleneinrichtung) zur Verfügung. Die Abbruchleistungen an den Bestandsbrüstungen im 1. und 2. OG  erfolgen über einen Mobilkran, welcher  durch den AN Fenster zur Verfügung steht. Für die Herstellung der Attika auf der Nordseite steht ein Fassadengerüst (durch AN Abbruch- und Schadstoffsanierungsarbeiten) zur Verfügung.

Im Bereich der bauseits abgebrochenen Fassaden wie z. Bsp. Windfang Haupteingang, Übergang Treppenhaus West, Liegenkrannkenvorfahrt Ost etc. wird die offene Gebäudefassade temporär durch einen Witterungs- sowie Staubschutz durch den AN Abbruch/ Schadstoffsanierung geschlossen. Das temporäre Verschließen von Öffnungen nach Demontage der Fenster erfolgt durch den AN Fenster.

2. Abbrucharbeiten

Für die Sanierung des Gebäudes werden im Rahmen der Abbruchmaßnahmen sämtliche Bestandsbrüstungen aus Stahlbeton im 1. bis 2. Obergeschoss für den Einbau der neuen Fenster zurückgeschnitten und müssen in mehrere transportfähige Teile zerkleinert werden. Im Gebäude werden in Teilbereichen massive Bauteile abgebrochen, wie z. Bsp. Trennwände aus Mauerwerk abbrechen, Türöffnungen in Mauerwerks-/Stahlbetonwänden herstellen, etc.

Der AN ist für die Entsorgung der zu demontierenden Bauteile und des anfallenden nicht schadstoffbelasteten Materials aus der eigenen Leistung selbst verantwortlich.

Alle Abfallstoffe sind sortenrein gemäß Gewerbeabfallverordnung (GewAbfV) sowie Kreislaufwirtschaftsgesetz (KrWG) zu sammeln und zu entsorgen.
Die aufgestellten Container und Sammelbehälter müssen verschließbar mit Deckel sein und sind sichtbar entsprechend der Abfallart zu beschriften.
Aufgrund des Publikumsverkehrs auf dem Gelände ist der AN angehalten die Baustellenflächen ordentlich und sauber zu halten.

Die Zerkleinerung/Demontage der ausgebauten Bauteile, der gesamte Transport, sowie ggf. Zwischenlagerung, erneutes Aufladen und der komplette Abtransport sind einzukalkulieren.
Die gesamten Entsorgungsgebühren sind ebenfalls einzukalkulieren.
Nach Abschluss der Arbeiten sind die benutzten Flächen zu reinigen und in ihren Urzustand zurückzuversetzen.

3. Rohbauarbeiten

Für die Sanierung des Gebäudes sind im Rahmen der Rohbauarbeiten am Sockel umlaufend Abdichtungsarbeiten auszuführen. In Teilbereichen an den Außenwänden sind Fassadenbänder/ Pfeiler aufzumauern. Nach erfolgtem Abbruch der Dachkonstruktion auf der Nordseite, 3.OG, Achse x1/ y1-6 durch AN Abbruch- und Schadstoffsanierung, wird hier eine Attika mittels Ortbeton hergestellt. Im Innenraum finden vereinzelt Arbeiten statt, wie das Schließen von Öffnungen/ Durchbrüche sowie der Einbau von Stahlkonstruktionen, etc.

4. Leistungsumfang dieser Leistungsbeschreibung

Die Auflistung entspricht keiner zeitlichen Reihenfolge; der Bauablauf ist dem Rahmenterminplan zu entnehmen und vor Ausführung mit dem AG bzw. dessen BÜW detailliert abzustimmen.

1. Abbruch von erdberührten Bauteilen:
- Fundamente Vordach Haupteingang,
- Fundamente und Bodenplatte Treppenhaus Haupteingang
- Liegenkrankenvorfahrt Ostseite einschließlich Verbindungsgang
- Perimeterdämmung umlaufend

2. Erdarbeiten und Gründung:
- Herstellen von Fundamenten für Stahlaußentreppe Ost
- Herstellen von Fundamenten für Vordach West
- Abdichtungsarbeiten am Sockel
- Abdichtung der Bodenplatte, nicht unterkellerter Bereich

3. Fassadenbereich:
- Rückschnitt Fensterbrüstungen aus Stahlbeton im 1. und 2. OG
- temporäre Absturzsicherung an bodentiefen Fensteröffnungen herstellen
- Aufmauern von Außenwänden im Bereich der Fensterbänder
- Aufmauern von Pfeilern in der Fassade
- Stahlleichtbaukonstruktion als Brüstung/ Sturz in Teilbereichen
- Herstellen Attika, Decke ü. 2.OG, Ortbeton
- Herstellen WDVS einschließlich Außenputz im Sockelbereich EG

3. im Gebäude:
- Innenwände aus Mauerwerk abbrechen
- Türöffnungen in Innenwänden herstellen
- Schließen von Öffnungen mit Mauerwerk
- Durchbrüche in Geschossdecken herstellen
- Durchbrüche in Geschossdecken schließen
- Stahlkonstruktionen liefern und montieren
- Innenputzarbeiten

## VE04 Erw. Rohbau
Datum: 07.10.2026

### Bereich 01 BE und sonstige Maßnahmen

SM: 1

SP: 1

#### Abschnitt 01.01 BE des AN

SM: 1

SP: 1

**01.01.0010 BE des AN herstellen**
Fachspezifische Baustelleneinrichtung herstellen,
für die Belange des AN,
für die abnahmefähige Erstellung der Abbruch- und Rohbauarbeiten, Putzarbeiten,
wie in nachfolgender Leistungsbeschreibung aufgeführt,
in allen erforderlichen Teilen,
einschl. sämtlicher Gerüste und Hilfskonstruktionen,
technische Einrichtungen,
Hebezeuge, Maschinen, etc.
sofern diese nicht in gesonderten Positionen aufgeführt werden.

Für die Nutzung der bauseits vorhandenen Scherenhubtische hat der AN seine Mitarbeiter mit entsprechenden Schutzausrüstungen PSA auszustatten und dies hier einzukalkulieren.

Die für die Ausführung der in der aufgeführten Leistungen notwendigen Geräte haben den Vorschriften der jeweiligen Berufsgenossenschaft zu entsprechen.

Vorrübergehende Verkehrssicherungsmaßnahmen sowie temporäre Beschilderungen, Sicherungen und Absperrungen sind in die Baustelleneinrichtung einzurechnen, sie werden ebenfalls nicht gesondert vergütet.
Menge: 1,000 St
DIN276: 391
SM: 1
SP: 1

**01.01.0020 Baustelle räumen**
STLB-Bau 2026-04 000
Baustelle räumen.
Menge: 1,000 St
Leistungsbereichkatalog: 000
DIN276: 391
SM: 1
SP: 1

**01.01.0030 Baustelleneinr. vorhalten**
STLB-Bau 2026-04 000
Baustelleneinrichtung vorhalten,
Positionsmenge = Produkt aus '1 St' (Vorhaltemenge)

mal '34 Wochen' (Vorhaltedauer)
Menge: 34,000 StWo
Leistungsbereichkatalog: 000
DIN276: 391
DIN276_18: 391
SM: 1
SP: 1

#### Abschnitt 01.02 Sicherungsmaßnahmen

SM: 1

SP: 1

**Ausführungsbeschreibung 90 Ausführungshinweise**
*Sicherungsmaßnahmen*
Sämtliche Sicherungsmaßnahmen und unfallverhütende Maßnahmen im Zuge der eigenen Leistungen Abbruch sind vom AN herzustellen.
Die Sicherungsmaßnahmen/Absturzsicherungen/Absperrungen sind werktäglich zu begehen und auf ihren Zustand zu überprüfen, und entsprechend zu dokumentieren. Fehlstellen o. ä. sind dabei umgehend auszubessern bzw. zu beheben. Zusätzliche Begehungen, auf Verlangen zusammen mit dem SiGeKo des AGs und der BÜW haben zu erfolgen.
Eine gesonderte Vergütung für diese Zustandskontrolle / -überprüfung erfolgt nicht, und ist in die Einheitspreise der Vorhaltung mit einzurechnen.

Ausführung der Leistungen von zusätzlichen Absturzmaßnahmen erfolgt nur nach ausdrücklicher Anordnung der BÜW.

Die Wahl des  Materials und der Systeme obliegt dem AN, ist jedoch mit dem AG abzustimmen.
*Schutzgeländer*
Nach den Abbrucharbeiten an Bestandsbrüstungen (Rückschnitt) sind temporäre Absturzsicherungen bzw. Schutzgeländer für den Einsatz im Fassadenbereich zu liefern, zu montieren, während der Bauzeit zu unterhalten und nach Abschluss der Arbeiten zu demontieren.
Die Absturzsicherungen sind, wie folgt, auszuführen:

- Befestigung der Absturzsicherung auf der OK Stahlbeton-Brüstung, neue Höhe ca. 0,44 m ab OK Rohfußboden.
- provisorische Sicherung freiliegenden Bewehrungsstahls im Bereich der Brüstungen, nach Maßgabe AN.
- während der Betonschneidearbeiten hat der AN die Sicherung seiner Mitarbeiter zu gewährleisten und diese mit einer PSA auszustatten.

Die Absturzsicherungen sind in allen gefährdeten Bereichen gemäß DIN 4420 „Arbeits- und Schutzgerüste“, den einschlägigen DGUV-Vorschriften sowie ASR A2.1 „Schutz vor Absturz“ auszuführen.
Art, Umfang und Lage der Absturzsicherungen erfolgen nach Anordnung der BÜW.

**01.02.0010 Abdeck. Holz aufbauen entfernen 2kN/m2 bis 2m2**
STLB-Bau 2026-04 000
Abdeckung aus Holz unverschiebbar und durchtrittsicher aufbauen und entfernen, Lastaufnahme mind. 2 kN/m2, auf Decken-/Bodenöffnungen, Öffnungsgröße bis 2 m2.
Menge: 28,000 St
Leistungsbereichkatalog: 000
DIN276: 393
DIN276_18: 397
SM: 1
SP: 1

**01.02.0020 Abdeck. Holz vorhalten bis 2m2**
STLB-Bau 2026-04 000
Abdeckung aus Holz vorhalten, auf Decken-/Bodenöffnungen, Öffnungsgröße bis 2 m2,
Positionsmenge = Produkt aus '28 St' (Vorhaltemenge)

mal '34 Wochen' (Vorhaltedauer)
Menge: 884,000 StWo
Leistungsbereichkatalog: 000
DIN276: 393
DIN276_18: 397
SM: 1
SP: 1

**01.02.0030 Schutzbekl.-belag Hartfaserpl. Vlies D 3-6mm herstellen räumen**
STLB-Bau 2026-04 000
Schutzvorrichtung als Bekleidung/Belag für Bodenflächen, aus Hartfaserplatten und Vlies, Dicke 3 bis 6 mm, Verlegeausführung rutschfest, herstellen und räumen, Abrechnung nach bekleideter/belegter Fläche.
Menge: 60,000 m2
Leistungsbereichkatalog: 000
DIN276: 393
DIN276_18: 597
SM: 1
SP: 1

**01.02.0040 Schutzbekl.-belag Hartfaserpl. Vlies D 3-6mm vorhalten**
STLB-Bau 2026-04 000
Schutzvorrichtung als Bekleidung/Belag für Bodenflächen, aus Hartfaserplatten und Vlies, Dicke 3 bis 6 mm, vorhalten,
Positionsmenge = Produkt aus '60 m2' (Vorhaltemenge)

mal '13 Wochen' (Vorhaltedauer)

Abrechnung nach bekleideter/belegter Fläche.
Menge: 780,000 m2Wo
Leistungsbereichkatalog: 000
DIN276: 393
DIN276_18: 597
SM: 1
SP: 1

**01.02.0050 Schutzabdeck. Tür Folie D 0,3mm herstellen beseitigen**
Schutzabdeckung der Tür, beidseitig, 2-lagig,
Abdeckung aus Folie, Dicke 0,3 mm, herstellen und beseitigen, anfallende Stoffe im Behälter des AN lagern, Arbeitshöhe der zu bearbeitenden oder zu bekleidenden Fläche bis 3,5 m über der Standfläche des hierfür erforderlichen Gerüstes.
Menge: 32,000 m2
DIN276: 393
SM: 1
SP: 1

**01.02.0060 Schutzabdeck. Tür Folie D 0,3mm vorhalten**
Schutzabdeckung der Tür, 2-seitig,
Abdeckung aus Folie, Dicke 0,3 mm, vorhalten,
Positionsmenge = Produkt aus '32 m2' (Vorhaltemenge)

mal '34 Wochen' (Vorhaltedauer)

Arbeitshöhe der zu bearbeitenden oder zu bekleidenden Fläche bis 3,5 m über der Standfläche des hierfür erforderlichen Gerüstes.
Menge: 1088,000 m2Wo
DIN276: 393
SM: 1
SP: 1

*Hinweis: Schutzgeländer*

**01.02.0070 Schutzgeländer Fensterbrüstung**
Herstellung, Umsetzen und Demontage,
der Absturzsicherung an gefährdeten Bereichen, nach erfolgtem Rückschnitt der Stahlbeton-Fertigteil-Brüstungen im 1. bis 2. OG, zur Sicherung gegen Absturz von Personen auf Anordnung der BÜW.

Ausführung der Absturzsicherungen, wie folgt:

- Höhe Handlauf:  ca. 110 cm,
abzüglich Brüstungshöhe: ca. 44cm (fertiges Maß OK 46 cm)

- Befestigung an zurückgeschnittener Stahlbeton-Brüstung, sofern deren ausreichende Tragfähigkeit für die Aufnahme der aus der Absturzsicherung resultierenden Einwirkungen weiterhin gegeben ist,
- Ausführung mit Fuß- und Knieholm,
- Absturzsicherung de- und wiedermontierbar
- inkl. Befestigungsmittel
Menge: 202,000 m
DIN276: 393
SM: 1
SP: 1

**01.02.0080 Schutzgeländer Fensterbrüstung vorhalten**
Schutzgeländer an Fassadenöffnungen,
vor- und unterhalten,
in Einzellängen ersetzen und ergänzen,
bis zum Verschluss der Fassadenöffnungen bzw. Einbau der Fensterelemente.

Vorhaltedauer ca. 20 Wochen.
Menge: 4040,000 mWo
DIN276: 393
SM: 1
SP: 1

#### Abschnitt 01.03 Planungsleistungen

SM: 1

SP: 1

**01.03.0010 Werk- und Montageplanung**
*** Pauschalposition
Die Technische Bearbeitung für die eigenen Leistungen sind vom AN nach Vertragsschluss entsprechend den Vorgaben des AG genehmigungsreif in prüffähiger Form zu erstellen und dem AG rechtzeitig zur Freigabe bzw. Genehmigung nach architektonischen/technischen Belangen vorzulegen.

Dazu gehört insbesondere:
- Aufmaß vor Ort und Prüfung aller für die Ausführung relevanten Maße und Gegebenheiten,
- Liefern der kompletten Werk- und Montageplanung für den beschriebenen Leistungsumfang.
- Technische Bearbeitung für eigene Belange

Soweit für die von dem AN zu erbringenden Leistungen besondere behördliche Ausführungsgenehmigungen, Zulassungen oder Abnahmen erforderlich sind, müssen diese vom AN rechtzeitig  eingeholt werden.

Alle Pläne sind in deutscher Sprache und mit metrischen Maßen zu fertigen und mit der Bezeichnung "Werk- und Montageplanung" zu übergeben.
Die Übergabe erfolgt digital, Dateiformate und Übergabe ist mit dem AG im Vorwege  abzustimmen.
Menge: 1,000 psch
SM: 1
SP: 1

**01.03.0020 Bestandsunterlagen, Dokumentation**
*** Pauschalposition
Bestandsunterlagen zur Dokumentation,
hierzu gehören alle vom AN angefertigten Unterlagen
Auflistung und Zusammenstellung der eingesetzten,
Baustoffe und Materialien, sämtliche Zulassungen,
Bescheinigungen, Abnahmeprotokolle, Produktdatenblätter
und Funktionsbeschreibungen der eingesetzten Materialien und Bauteile. Liefern der Unterlagen an den AG 1-fach auf Papier sowie digital im DWG- und im PDF-Format.
Menge: 1,000 psch
SM: 1
SP: 1

#### Abschnitt 01.04 Stundenlohnarbeiten

SM: 1

SP: 1

**Ausführungsbeschreibung 100 Stundenlohnarbeiten**
Stundenlohnarbeiten sind nur auf besondere Anordnung der örtlichen Fachbauleitung/Bauüberwachung des AG auszuführen.
Der Verrechnungssatz für die Stundenlohnarbeiten der Arbeitskräne umfasst sämtliche Aufwendungen, insbesondere den tatsächlichen Lohn einschließlich vermögenswirksamer Leistungen mit den Zuschlägen für Gemeinkosten (Sozialkassenbeiträge, Winterbauumlage und dgl.) sowie Lohn- bzw. Gehaltsnebenkosten und Zuschläge für Überstunden.
Stundenlohnarbeiten werden nur vergütet, wenn anerkannte Arbeitsnachweise zur Abrechnung täglich vorgelegt werden. Eine gesonderte Vergütung von An- und Abreisezeiten erfolgt nicht.

**01.04.0010 Polier/-in sämtliche Kosten/Zuschläge**
STLB-Bau 2025-10 091
Stundenlohnarbeiten durch Polier/-in
der Verrechnungssatz für die jeweilige Arbeitskraft umfasst sämtliche Aufwendungen wie Lohn- und Gehaltskosten, Lohn- und Gehaltsnebenkosten, Zuschläge, lohngebundene und lohnabhängige Kosten, sonstige Sozialkosten, Gemeinkosten, Wagnis und Gewinn.
Menge: 10,000 h
Leistungsbereichkatalog: 091
DIN276-1_08: 399
SM: 1
SP: 1

**01.04.0020 Baufacharbeiter/-in sämtliche Kosten/Zuschläge**
STLB-Bau 2025-10 091
Stundenlohnarbeiten durch Baufacharbeiter/-in
der Verrechnungssatz für die jeweilige Arbeitskraft umfasst sämtliche Aufwendungen wie Lohn- und Gehaltskosten, Lohn- und Gehaltsnebenkosten, Zuschläge, lohngebundene und lohnabhängige Kosten, sonstige Sozialkosten, Gemeinkosten, Wagnis und Gewinn.
Menge: 20,000 h
Leistungsbereichkatalog: 091
DIN276-1_08: 399
SM: 1
SP: 1

**01.04.0030 Bauhelfer/-in sämtliche Kosten/Zuschläge**
STLB-Bau 2025-10 091
Stundenlohnarbeiten durch Bauhelfer/-in
der Verrechnungssatz für die jeweilige Arbeitskraft umfasst sämtliche Aufwendungen wie Lohn- und Gehaltskosten, Lohn- und Gehaltsnebenkosten, Zuschläge, lohngebundene und lohnabhängige Kosten, sonstige Sozialkosten, Gemeinkosten, Wagnis und Gewinn.
Menge: 20,000 h
Leistungsbereichkatalog: 091
DIN276-1_08: 399
SM: 1
SP: 1

### Bereich 02 Abbrucharbeiten

SM: 1

SP: 1

#### Abschnitt 02.01 Abbrucharbeiten

SM: 1

SP: 1

**Ausführungsbeschreibung 110 Ausführungshinweise**
*Abbruch erdberührter Bauteile*
Leistungsumfang:

- Rückbau der Baustellenverkehrsfläche auf der Westseite aus Schotter einschl. Geotextil,
- Rückbau der Pflasterfläche Westseite einschl. Kiesbettung,
- Aufbruch der Asphaltdeckschicht auf der Hoffläche Ost,
- Gründungsarbeiten inkl. Erdarbeiten,
- Abbruch Perimeterdämmung, umlaufend um das Gebäude,
- Punktfundamente Vordach (Windfang) West abbrechen, nach erfolgtem Abbruch der Stahlstützen durch AN Abbruch,
- Streifenfundamente Liegenkrankenvorfahrt Ost abbrechen, nach erfolgtem Abbruch der Mauerwerkswände sowie Dachfläche der Liegenkrankenvorfahrt durch AN Abbruch,
- Steifenfundamente sowie Bodenplatte Verbindungsgang der Liegenkrankenvorfahrt Ost abbrechen, nach erfolgtem Abbruch der Fassade sowie Dachfläche durch AN Abbruch,
- Frostschürze sowie Bodenplatte Bestandstreppenhaus West abbrechen, nach erfolgtem Abbruch der Treppenanlage, der Stahlbetonwände, der Dachfläche und Fassadenfläche durch AN Abbruch.

Aufgrund der Bestandsfundamente sind die Abbrucharbeiten "rücksichtsvoll" auszuführen. Erforderliche Schutzmaßnahmen zum Schutz angrenzender Bauteile, Verkehrsflächen, Leitungen und Einbauten sind vom AN zu planen, vorzusehen und in den Einheitspreisen einzurechnen.
Erforderliche Trenn- und Sägeschnitte zu verbleibenden Bauteilen sind vor Beginn des Abbruchs fachgerecht herzustellen. Die verbleibenden Bauteile sind vor Beschädigungen zu schützen.

Vorhandene Ver- und Entsorgungsleitungen im Arbeitsbereich sind vor Beginn der Abbrucharbeiten zu orten, eindeutig zu kennzeichnen und gegen Beschädigungen zu sichern. Etwaige Freilegungsarbeiten hierfür sind mit auszuführen.

Die entstehenden Arbeitsräume sind nach Abschluss der Arbeiten mit geeignetem, verdichtungsfähigem Material wieder zu verfüllen und lagenweise fachgerecht zu verdichten.
Die Art des Abbruchverfahrens sowie der erforderlichen Geräte, Maschinen und Sicherungsmaßnahmen obliegt dem AN, ist in den Pos. einzukalkulieren und mit Angebotsabgabe zu erläutern.

Demontage, Transport, Verladung und fachgerechte Entsorgung aller nicht schadstoffbelasteten Abbruchmaterialien einschließlich aller erforderlichen Maßnahmen und Gebühren sind in die Einheitspreise einzukalkulieren. Abfälle sind sortenrein zu sammeln.
*Abbrucharbeiten Fensterbrüstungen, massiv*
Für den Einbau der neuen Fenster durch AN Fenster müssen vorab die Bestandsbrüstungen der Außenwand im 1. und 2. OG entsprechend der Fenstergrößen angepasst werden. Die Brüstungen wurden als Stahlbeton-Fertigteile ausgebildet und auf den Geschossdecken montiert.
Die hierfür erforderlichen Abbruchmaßnahmen gehören zum Leistungsumfang AN.

Die Brüstungen im EG sowie 3.OG bleiben unberührt.

- Brüstungen 1.+ 2. OG:

Brüstungshöhe Bestand: ca. 118 cm,
Brüstungshöhe neu:  ca. 44 cm
Brüstungshöhe fertig einschl.
Sanierungsmörtel (D ca. 2cm): ca. 46 cm
Brüstungslänge:  je ca. 135 cm
Brüstungsdicke:  ca.16 cm,

Die Stahlbeton-Brüstungen sind auf die vorgegebenen Maße zurückzuschneiden. Die Standsicherheit der Bestandskonstruktion und der Bauzustände während der Ausführung ist durch den AN sicherzustellen und nachzuweisen. Die Sicherung gegen herabfallendes Abbruchmaterial während der Zwischenbauzustände ist vom AN einzukalkulieren.

Die Brüstungen sind aufgrund der Transportbedingungen innerhalb des Gebäudes in geeignete Teilstücke zu zerlegen. Der Rückschnitt der Stahlbeton-Brüstungen ist vorbereitend durch Eckbohrungen und seitliche Vertikalschnitte herzustellen, anschließend erfolgt der Horizontalschnitt bzw. Rückschnitt der Brüstung. Aufgrund der Bestandssituation ist keine Handführung möglich. Erforderliche Geräte für Schnittarbeiten können nur auf der Bestandsdecke aufgestellt und verankert werden.

Der Bestandsboden weist Unebenheiten und Höhenversätze auf. Hieraus resultierende Erschwernisse sind zu berücksichtigen und Maßnahmen zum Ausgleich einzukalkulieren.
Die Schnittarbeiten sind mit möglichst geringen Maßtoleranzen auszuführen. Die freigelegte Bewehrung ist fachgerecht mittels Sanierungsmörtel o. glw. zu schützen und die erforderliche Bewehrungsüberdeckung wiederherzustellen.

Für die Abbruchmaßnahmen stehen keine Gerüste bauseits zur Verfügung. Der Abtransport der Stahlbeton-Teilstücke erfolgt über den bauseits vorhandenen Kran (AN Fenster). Die Art des Abbruchverfahrens sowie der erforderlichen Geräte, Maschinen und erforderliche Sicherungsmaßnahmen obliegt dem AN, ist in den Pos. einzukalkulieren und mit Angebotsabgabe zu erläutern.
Demontage, Transport, Verladung und fachgerechte Entsorgung aller nicht schadstoffbelasteten Abbruchmaterialien einschließlich aller Gebühren sind in die Einheitspreise einzukalkulieren. Abfälle sind sortenrein zu sammeln.
*Abbrucharbeiten Massivbauwände*
Das Gebäude besteht aus einer Stahlbeton-Skelettkonstruktion mit Geschossdecken und Stützen aus Stahlbeton. Raumtrennwände sind als nichttragende Mauerwerkswände aus  Porenbetonsteinen vorhanden.
Diese sollen im Rahmen der Sanierungsarbeiten im Gebäudeinnern durch Trockenbauwände ersetzt werden. Für die neuen Erschließungswege und Raumgefüge im Gebäude sind Öffnungen in Massivwänden aus Stahlbeton oder Mauerwerk herzustellen.

Folgende Abbrucharbeiten an Massivbauteilen sind geplant:

- Teilabbruch Außenwände, EG, aus Mauerwerk, KS, Wanddicke 24 cm,
- Öffnung in Außenwand vergrößern, aus Mauerwerk, KS, Wanddicke 24 cm,
- Abbruch Innenwände, EG bis 2.OG, aus Mauerwerk, Porenbetonstein oder KS, Wanddicke 11,5/ 15/ 17,5/ 20 / 24 cm;
- Herstellen von Türöffnungen in Innenwänden aus Stahlbeton, Dicke 20-30 cm,
- Trennschnitte vertikal und horizontal in Innenwänden aus Stahlbeton, Dicke 20-30cm,
-  Trennschnitte vertikal in Innenwänden aus Mauerwerk, Dicke 20-30cm

Erforderliche Schutzmaßnahmen zum Schutz angrenzender Bauteile, Verkehrsflächen, Leitungen und Einbauten sind vom AN zu planen, vorzusehen und in den Einheitspreisen einzurechnen.
Erforderliche Trenn- und Sägeschnitte zu verbleibenden Bauteilen sind vor Beginn des Abbruchs fachgerecht herzustellen. Die verbleibenden Bauteile sind vor Beschädigungen zu schützen

Die Art des Abbruchverfahrens sowie der erforderlichen Geräte, Maschinen und erforderliche Sicherungsmaßnahmen obliegt dem AN, ist in den Pos. einzukalkulieren und mit Angebotsabgabe zu erläutern.

Demontage, Transport, Verladung und fachgerechte Entsorgung aller nicht schadstoffbelasteten Abbruchmaterialien einschließlich aller Gebühren sind in die Einheitspreise einzukalkulieren. Abfälle sind sortenrein zu sammeln.

**02.01.0010 Rückbau Provisorische Baustellenverkehrsfläche D 30cm Schotter inkl. Geotextil**
Rückbau der provisorischen, ungebundenen Baustellenverkehrsfläche, Ausführung im Freien, für die Abbrucharbeiten der erdberührten Bauteile, umlaufend um das Gebäude, als Schotterschicht, Dicke ca. 30 cm, einschließlich Rückbau der Trennlage aus Geotextil,
Untergrund: vorhandene Pflasterflächen aus Pflasterziegeln,
Rückbau der Pflasterflächen wird gesondert vergütet,
Erschwernis gemäß Vorbemerkungen,
im Rahmen einer Teilabbruchmaßnahme,
Ausführung erschütterungsarm DIN 4150, lärmarm, Lärmpegel max. 80 dB(A),
aufgenommene Stoffe sammeln, im Behälter des AN lagern, Behältergröße nach Wahl des AN, auf LKW des AN laden, transportieren, entsorgen, zum Lager oder zur Anlage nach Wahl des AN,
Vergütung der Entsorgung übernimmt AN.
Menge: 112,000 m2
DIN276: 394
SM: 1
SP: 1

**02.01.0020 Rückbau Pflasterbelag Pflasterziegel Auspflasterung D 100mm Bettung Kiessand D 15cm Hoffläche Stoffe laden transp. LKW AN entsorgen Vergüt.Entsorg. AN**
STLB-Bau 2026-04 084
Rückbau des Pflasterbelages außen, aus Pflasterziegeln, als Auspflasterung, Dicke 100 mm, einschl. Bettung aus Kiessand, Bettungsdicke 15 cm, in Hofflächen, Erschwernis gemäß Vorbemerkungen, Ausführung erschütterungsarm DIN 4150, lärmarm, Lärmpegel max. 80 dB(A),
aufgenommene Stoffe sammeln, im Behälter des AN lagern, Behältergröße nach Wahl des AN, auf LKW des AN laden, transportieren, entsorgen, zum Lager oder zur Anlage nach Wahl des AN,
Vergütung der Entsorgung übernimmt AN.
Menge: 314,000 m2
Leistungsbereichkatalog: 084
DIN276: 394
DIN276_18: 594
SM: 1
SP: 1

**02.01.0030 Aufbruch Asphaltdeckschicht Asphaltbeton Hoffläche D 3-6cm Stoffe zerkleinern laden transp. LKW AN entsorgen AVV170904 Vergüt.Entsorg. AN**
STLB-Bau 2026-04 084
Aufbruch der Asphaltdeckschicht aus Asphaltbeton, in Hofflächen, Dicke über 3 bis 6 cm, Erschwernis gemäß Vorbemerkungen, Ausführung erschütterungsarm DIN 4150, lärmarm, Lärmpegel max. 80 dB(A),
aufgenommene Stoffe sammeln, zerkleinern, im Behälter des AN lagern, Behältergröße nach Wahl des AN, auf LKW des AN laden, transportieren, entsorgen, zum Lager oder zur Anlage nach Wahl des AN, Abfallschlüssel nach AVV (Abfallverzeichnis-Verordnung) 170904 gemischte Bau- und Abbruchabfälle,
Vergütung der Entsorgung übernimmt AN.
Menge: 7,000 m3
Leistungsbereichkatalog: 084
DIN276: 394
DIN276_18: 594
SM: 1
SP: 1

**02.01.0040 Asphaltoberbau schneiden D 5-10cm T 40mm**
STLB-Bau 2026-04 080
Asphaltoberbau schneiden, Dicke der Befestigung über 5 bis 10 cm, Ausführung mit Fugenschneidgerät, Tiefe bis 40 mm, Restdicke trennen, Entsorgung wird gesondert vergütet.
Menge: 31,000 m
Leistungsbereichkatalog: 080
DIN276: 394
DIN276_18: 532
SM: 1
SP: 1

**02.01.0050 Perimeterdämmung Außenwand PS-Hartschaum abbrechen D 15 cm Stoffe laden transp. LKW AN entsorgen AVV170604 Vergüt.Entsorg. AN**
STLB-Bau 2026-04 084
Abbruch der Perimeterdämmung an Außenwand, Dämmschicht aus Polystyrol-Hartschaum, als Platte, verklebt, im Rahmen einer Totalabbruchmaßnahme,
Abbruchdicke '15' cm,
Ausführung im Freien, Arbeitshöhe bis 2 m, Erschwernis gemäß Vorbemerkungen, Ausführung erschütterungsarm DIN 4150, lärmarm, Lärmpegel max. 80 dB(A),
aufgenommene Stoffe sammeln, im Behälter des AN lagern, Behältergröße nach Wahl des AN, auf LKW des AN laden, transportieren, entsorgen, zum Lager oder zur Anlage nach Wahl des AN, Abfallschlüssel nach AVV (Abfallverzeichnis-Verordnung) 170604 Dämmstoff,
Vergütung der Entsorgung übernimmt AN.
Menge: 77,000 m2
Leistungsbereichkatalog: 084
DIN276: 394
DIN276_18: 394
SM: 1
SP: 1

**02.01.0060 Streifenfundament Stahlbeton abbrechen B 75-100cm D 80 cm zerkleinern Stoffe laden transp. LKW AN entsorgen Vergüt.Entsorg. AN**
STLB-Bau 2026-04 084
Abbruch des Streifenfundaments aus Stahlbeton, Normalbeton, Betonfestigkeitsklasse gemäß Bestandsunterlagen, eine Überschreitung der Betondruckfestigkeit(en) gemäß Bestandsunterlagen im dort zugrunde gelegten Druckfestigkeitssystem (Nennfestigkeiten bzw. charakteristische Festigkeiten) bis zu 2 Druckfestigkeitsklassenstufen ist einzukalkulieren, ohne Bekleidungen und Beschichtungen, im Rahmen einer Totalabbruchmaßnahme, Abbruchbreite über 75 bis 100 cm,
Abbruchdicke '80' cm,
Ausführung im Freien, Arbeitshöhe bis 2 m, Ausführung erschütterungsarm DIN 4150, lärmarm, Lärmpegel max. 80 dB(A), zerkleinern,
aufgenommene Stoffe sammeln, im Behälter des AN lagern, Behältergröße nach Wahl des AN, auf LKW des AN laden, transportieren, entsorgen, zum Lager oder zur Anlage nach Wahl des AN,
Vergütung der Entsorgung übernimmt AN.
Menge: 28,000 m3
Leistungsbereichkatalog: 084
DIN276: 394
DIN276_18: 394
SM: 1
SP: 1

**02.01.0070 Einzelfundament Stahlbeton abbrechen bis 0,25m3 zerkleinern Stoffe laden transp. LKW AN entsorgen AVV170101 Vergüt.Entsorg. AN**
STLB-Bau 2026-04 084
Abbruch des Einzelfundaments aus Stahlbeton, Normalbeton, Betonfestigkeitsklasse gemäß Bestandsunterlagen, eine Überschreitung der Betondruckfestigkeit(en) gemäß Bestandsunterlagen im dort zugrunde gelegten Druckfestigkeitssystem (Nennfestigkeiten bzw. charakteristische Festigkeiten) bis zu 2 Druckfestigkeitsklassenstufen ist einzukalkulieren, ohne Bekleidungen und Beschichtungen, im Rahmen einer Totalabbruchmaßnahme, Abbruchvolumen bis 0,25 m3, Ausführung im Freien, Arbeitshöhe bis 2 m, Erschwernis gemäß Vorbemerkungen, Ausführung erschütterungsarm DIN 4150, lärmarm, Lärmpegel max. 80 dB(A), zerkleinern,
aufgenommene Stoffe sammeln, max. Kantenlänge bis 60 cm, im Behälter des AN lagern, Behältergröße nach Wahl des AN, auf LKW des AN laden, transportieren, entsorgen, zum Lager oder zur Anlage nach Wahl des AN, Abfallschlüssel nach AVV (Abfallverzeichnis-Verordnung) 170101 Beton,
Vergütung der Entsorgung übernimmt AN.
Menge: 10,000 m3
Leistungsbereichkatalog: 084
DIN276: 394
DIN276_18: 394
SM: 1
SP: 1

**02.01.0080 Bodenpl. Stahlbeton abbrechen D 15 cm Stoffe laden transp. LKW AN entsorgen AVV170101 Vergüt.Entsorg. AN**
STLB-Bau 2026-04 084
Abbruch der Bodenplatte aus Stahlbeton, Normalbeton, Betonfestigkeitsklasse gemäß Bestandsunterlagen, eine Überschreitung der Betondruckfestigkeit(en) gemäß Bestandsunterlagen im dort zugrunde gelegten Druckfestigkeitssystem (Nennfestigkeiten bzw. charakteristische Festigkeiten) bis zu 2 Druckfestigkeitsklassenstufen ist einzukalkulieren, einschl. Abdichtung, einseitig, im Rahmen einer Totalabbruchmaßnahme,
Abbruchdicke '15' cm,
Ausführung im Freien, Arbeitshöhe bis 2 m, Erschwernis gemäß Vorbemerkungen, Ausführung erschütterungsarm DIN 4150, lärmarm, Lärmpegel max. 80 dB(A),
aufgenommene Stoffe sammeln, ohne Zerkleinerung, im Behälter des AN lagern, Behältergröße nach Wahl des AN, auf LKW des AN laden, transportieren, entsorgen, zum Lager oder zur Anlage nach Wahl des AN, Abfallschlüssel nach AVV (Abfallverzeichnis-Verordnung) 170101 Beton,
Vergütung der Entsorgung übernimmt AN.
Menge: 3,000 m3
Leistungsbereichkatalog: 084
DIN276: 394
DIN276_18: 394
SM: 1
SP: 1

**02.01.0090 Bodenpl. Stahlbeton einschl. Frostschürze abbrechen D 15 cm Stoffe laden transp. LKW AN entsorgen AVV170101 Vergüt.Entsorg. AN**
Abbruch der Bodenplatte aus Stahlbeton, Normalbeton,
einschließlich umlaufender Frostschürze,
Abmessungen Frostschürze gemäß Bestand,
Breite ca. 40 cm,
Tiefe ca. 80 cm unter OK Gelände,
Betonfestigkeitsklasse gemäß Bestandsunterlagen, eine Überschreitung der Betondruckfestigkeit(en) gemäß Bestandsunterlagen im dort zugrunde gelegten Druckfestigkeitssystem (Nennfestigkeiten bzw. charakteristische Festigkeiten) bis zu 2 Druckfestigkeitsklassenstufen ist einzukalkulieren, einschl. Abdichtung, einseitig, im Rahmen einer Totalabbruchmaßnahme,
Abbruchdicke '15' cm,
Ausführung im Freien, Arbeitshöhe bis 2 m, Erschwernis gemäß Vorbemerkungen,
Ausführung erschütterungsarm DIN 4150, lärmarm, Lärmpegel max. 80 dB(A),
aufgenommene Stoffe sammeln, ohne Zerkleinerung, im Behälter des AN lagern, Behältergröße nach Wahl des AN, auf LKW des AN laden, transportieren, entsorgen, zum Lager oder zur Anlage nach Wahl des AN, Abfallschlüssel nach AVV (Abfallverzeichnis-Verordnung) 170101 Beton,
Vergütung der Entsorgung übernimmt AN.
Menge: 7,000 m3
DIN276: 394
SM: 1
SP: 1

**02.01.0100 Zulage Trennschnitt Bodenpl. Stahlbeton**
Zulage für Trennschnitt zu Bodenplatte aus Stahlbeton,
zu Teilabbruch Bodenplatte im EG,
Dicke ca. 15 cm.

Abrechnung in m Schnittlänge
Menge: 13,000 m
DIN276: 394
SM: 1
SP: 1

*Hinweis: Abbrucharbeiten Fensterbrüstungen, massiv*

**02.01.0110 Stahlbetonbrüstung abbrechen D 16 cm v.Hand zerkleinern laden transp. LKW AN entsorgen AVV170101 Vergüt.Entsorg. AN**
Abbruch der Stahlbetonbrüstung, Normalbeton, Betonfestigkeitsklasse gemäß Bestandsunterlagen, eine Überschreitung der Betondruckfestigkeit(en) gemäß Bestandsunterlagen im dort zugrunde gelegten Druckfestigkeitssystem (Nennfestigkeiten bzw. charakteristische Festigkeiten) bis zu 2 Druckfestigkeitsklassenstufen ist einzukalkulieren, ohne Bekleidungen und Beschichtungen, im Rahmen einer Teilabbruchmaßnahme,
Abbruchdicke '16' cm,
Ausführung innerhalb des Bauwerks, Arbeitshöhe bis 2 m, Erschwernis gemäß Vorbemerkungen,
Abbruch von Hand/mit handgeführten Kleingeräten, Ausführung staubarm TRGS 559, zerkleinern, max. Kantenlänge bis 150 cm, im Behälter des AN lagern, Behältergröße nach Wahl des AN, auf LKW des AN laden, transportieren, entsorgen, zum Lager oder zur Anlage nach Wahl des AN, Abfallschlüssel nach AVV (Abfallverzeichnis-Verordnung) 170101 Beton, Mengenermittlung nach Aufmaß,
Vergütung der Entsorgung übernimmt AN.
Menge: 24,000 m3
DIN276: 394
SM: 1
SP: 1

**02.01.0120 Zulage Rückschnitt horizontal Brüstung**
Zulage für Trennschnitt horizontal für Teilabbruch vorhandener Brüstungen, aus Stahlbeton, nach erfolgter Demontage von Fensterelementen durch AN Fenster,
maßgenaues horizontales Schneiden bis auf eine Resthöhe von ca. 44 cm ab OK Rohfußboden (OK RFB),
Fertiges Maß einschl. Sanierungsmörtel ca. 46 cm ab OK RFB,
Sanierungsmörtel wird gesondert vergütet.

Brüstungslänge:  je ca. 135 cm
Brüstungsbreite:  ca.16 cm,

Ausführung lärmarm und erschütterungsarm,
Ausführung inkl. Sicherungsmaßnahmen

Abrechnung in m Schnittlänge
Menge: 202,000 m
DIN276: 394
SM: 1
SP: 1

**02.01.0130 Zulage Zerkleinerung Brüstung**
Zulage für Zerkleinerung der rückzuschneidenden Brüstungen, aus Stahlbeton, z.B. mittels Vertikalschnitt o.Ä.
Menge: 202,000 m
DIN276: 394
SM: 1
SP: 1

*Hinweis: Abbrucharbeiten Mauerwerkswände*

**02.01.0140 Außenwand KS abbrechen nicht schadstoffbelastet D 24 cm v.Hand Stoffe zerkleinern AVV170107 Vergüt.Entsorg. AN**
STLB-Bau 2026-04 084
Abbruch der Außenwand aus Mauerwerk aus Kalksandstein, einschl. Putz, einseitig, mit Beschichtung, im Rahmen einer Teilabbruchmaßnahme, nicht schadstoffbelastet,
Abfall ist nicht gefährlich, ohne Festlegung eines Zuordnungskriteriums LAGA/DepVO/EBV/RuVA,
Abbruchdicke '24' cm,
Ausführung innerhalb des Bauwerks, Arbeitshöhe bis 3,65 m,
Abbruch von Hand/mit handgeführten Kleingeräten, Ausführung erschütterungsarm DIN 4150, lärmarm, Lärmpegel max. 80 dB(A), staubarm TRGS 559,
aufgenommene Stoffe sammeln, zerkleinern, zum Lager oder zur Anlage nach Wahl des AN, Abfallschlüssel nach AVV (Abfallverzeichnis-Verordnung) 170107 Gemische aus Beton, Ziegel, Fliesen und Keramik,
Vergütung der Entsorgung übernimmt AN.
Menge: 2,000 m3
Leistungsbereichkatalog: 084
DIN276: 394
DIN276_18: 394
SM: 1
SP: 1

**02.01.0150 Öffnung in Außenwand vergrößern**
Vergrößern der bestehenden Öffnung in Außenwand aus Mauerwerk, KS, D 24 cm, im EG, Achse y1/ x6-7,

von B x H alt:  ca. 97 x  213,5,
auf  B x H neu (Endmaß):ca. 167 x 261cm,

Abbruch der zusätzlichen Wandfläche inkl. Entsorgung.
Menge: 1,000 St
DIN276: 394
SM: 1
SP: 1

**02.01.0160 Innenwand Porenbetonstein abbrechen nicht schadstoffbelastet D 11,5 cm v.Hand Stoffe zerkleinern laden transp. LKW AN entsorgen Vergüt.Entsorg. AN**
*** Bezugsbeschreibung
STLB-Bau 2026-04 084
Abbruch der Innenwand aus Mauerwerk aus Porenbetonstein, einschl. Putz, 2-seitig, mit Beschichtung, im Rahmen einer Totalabbruchmaßnahme, nicht schadstoffbelastet,
Abfall ist nicht gefährlich, ohne Festlegung eines Zuordnungskriteriums LAGA/DepVO/EBV/RuVA,
Abbruchdicke '11,5' cm,
Ausführung innerhalb des Bauwerks, Arbeitshöhe bis 3,65 m,
Abbruch von Hand/mit handgeführten Kleingeräten, Ausführung erschütterungsarm DIN 4150, lärmarm, Lärmpegel max. 80 dB(A), staubarm TRGS 559,
aufgenommene Stoffe sammeln, zerkleinern, im Behälter des AN lagern, Behältergröße nach Wahl des AN, auf LKW des AN laden, transportieren, entsorgen, zum Lager oder zur Anlage nach Wahl des AN,
Vergütung der Entsorgung übernimmt AN.
Menge: 61,000 m3
Leistungsbereichkatalog: 084
DIN276: 394
DIN276_18: 394
SM: 1
SP: 1

**02.01.0170 Innenwand Porenbetonstein abbrechen D 15 cm**
*** wie Position 02.01.0160
Abbruch der Innenwand aus Mauerwerk aus Porenbetonstein,
wie vor jedoch,

Abbruchdicke '15' cm
.
Menge: 7,000 m3
DIN276: 394
SM: 1
SP: 1

**02.01.0180 Innenwand Porenbetonstein abbrechen D 17,5 cm**
*** wie Position 02.01.0160
Abbruch der Innenwand aus Mauerwerk aus Porenbetonstein,
wie vor jedoch,

Abbruchdicke '17,5' cm
.
Menge: 4,000 m3
DIN276: 394
SM: 1
SP: 1

**02.01.0190 Innenwand Porenbetonstein abbrechen D 20 cm**
*** wie Position 02.01.0160
Abbruch der Innenwand aus Mauerwerk aus Porenbetonstein,
wie vor jedoch,

Abbruchdicke '20' cm
.
Menge: 1,000 m3
DIN276: 394
SM: 1
SP: 1

**02.01.0200 Innenwand Porenbetonstein abbrechen D 24 cm**
*** wie Position 02.01.0160
Abbruch der Innenwand aus Mauerwerk aus Porenbetonstein,
wie vor jedoch,

Abbruchdicke '24' cm
.
Menge: 9,000 m3
DIN276: 394
SM: 1
SP: 1

**02.01.0210 Zulage Trennschnitt Wand MW D 24 cm innen**
Zulage für Trennschnitt zu Wand aus Mauerwerk,
zu Teilabbruch Innenwand im 1.OG, Achse x2/y3-4,
Wanddicke ca. 24 cm.

Abrechnung in m Schnittlänge
Menge: 4,000 m
DIN276: 394
SM: 1
SP: 1

**02.01.0220 Türöffnung herstellen in StB D <25 cm, 101x210 cm**
Türöffnung in Bestandswand aus Stahlbeton herstellen,
durch geeignete Verfahren nach Maßgabe AN,

Wanddicke:  20 bis 25 cm
Öffnungsgröße: B x H ca. 101 x 210 cm

einschl. Trennschnitte, Bohrungen, erforderlicher Hilfsmittel zum kontrollierten Ausbau,
aufgenommene Stoffe sammeln, zerkleinern, im Behälter des AN lagern, Behältergröße nach Wahl des AN, auf LKW des AN laden, transportieren, entsorgen.
Menge: 2,000 St
DIN276: 394
SM: 1
SP: 1

**02.01.0230 Türöffnung herstellen in StB D >25 cm, 101x210 cm**
Türöffnung in Bestandswand aus Stahlbeton herstellen,
durch geeignete Verfahren nach Maßgabe AN,

Wanddicke:  25 bis 30 cm
Öffnungsgröße: B x H ca. 101 x 210 cm

einschl. Trennschnitte, Bohrungen, erforderlicher Hilfsmittel zum kontrollierten Ausbau,
aufgenommene Stoffe sammeln, zerkleinern, im Behälter des AN lagern, Behältergröße nach Wahl des AN, auf LKW des AN laden, transportieren, entsorgen.
Menge: 1,000 St
DIN276: 394
SM: 1
SP: 1

*Hinweis: Sonstige Abbrucharbeiten*

**02.01.0240 Fensterel. Kunststoff abbrechen nicht schadstoffbelastet H 1250 mm B 810 mm Rahmen-D 80 mm v.Hand Stoffe laden LKW AN ges.Vergüt.Entsorg.**
STLB-Bau 2026-04 084
Abbruch des Fensterelements, des Einfachfensters, mit Verglasung, einteilig, aus Kunststoff, im Rahmen einer Totalabbruchmaßnahme, nicht schadstoffbelastet,
Abfall ist nicht gefährlich,
Höhe Blendrahmen '1250' mm,

Breite Blendrahmen '810' mm,
einschl. Blendrahmen,
Dicke Rahmen '80' mm,
Ausführung innerhalb des Bauwerks, Ausführung im Erdgeschoss, Arbeitshöhe bis 3 m,
Abbruch von Hand/mit handgeführten Kleingeräten, Ausführung erschütterungsarm DIN 4150, lärmarm, Lärmpegel max. 80 dB(A),
aufgenommene Stoffe sammeln, im Behälter des AN lagern, Behältergröße nach Wahl des AN, auf LKW des AN laden,
die Entsorgung wird gesondert vergütet.
Menge: 1,000 St
Leistungsbereichkatalog: 084
DIN276: 394
DIN276_18: 394
SM: 1
SP: 1

### Bereich 03 Rohbauarbeiten

SM: 1

SP: 1

#### Abschnitt 03.01 Erdarbeiten

SM: 1

SP: 1

**Ausführungsbeschreibung 120 Ausführungshinweis**
Leistungsumfang:

Bodenaushub für Abbruchmaßnahmen:
Herstellung eines Arbeitsbereiches für die Abbrucharbeiten an folgenden Bauteilen:

- Bodenaushub umlaufend in Handschachtung für den Abbruch der Perimeterdämmung
- Bodenaushub in Handschachtung für den Abbruch der Einzelfundamente Vordach West
- Bodenaushub für den Abbruch der Streifenfundamente Liegenkrankenvorfahrt Ost
- Bodenaushub für den Abbruch der Bodenplatte inkl. Frostschürze Bestandstreppenhaus West

Bodenaushub für Fundamente:
- Einzelfundamente Vordach West,
- Einzel- und Streifenfundamente Stahlaußentreppe Ost,

Hinweis zur Ausführung der Fundamente Stahltreppe Ost:
Die Erdarbeiten für die Herstellung der Stützen-Fundamente der Stahlaußentreppe erfolgen nicht gleichzeitig.
Die Fertigstellung der Maßnahme pro Fundament beinhaltet den Bodenaushub, die Fundamentierung sowie das Verfüllen der Arbeitsräume.

Die Fundamente sind frostfrei (t ≥ 0,80 m) in mitteldicht gelagerte, ausreichend tragfähige Sande oder Kiese einzubinden. Ein Bettungspolster von ca. 10 cm unterhalb der Fundamente ist einzukalkulieren. Die Einstufung der Baumaßnahme erfolgt in die Geotechnische Kategorie GK 1 (geringer Schwierigkeitsgrad) gemäß DIN 4020 in Verbindung mit DIN EN 1997‑1 und DIN 1054:2021‑04.

Der Bodenaushub ist unter Beachtung der Angaben des Bodengutachtens sowie gemäß DIN 4124 auszuführen. Erdarbeiten und Sicherungsmaßnahmen im Einflussbereich bestehender Gebäude und baulicher Anlagen sind zusätzlich nach DIN 4123 durchzuführen. Erforderliche Arbeitsraumbreiten, Böschungen sowie Verbau- und Sicherungsmaßnahmen sind vom AN zu berücksichtigen und einzukalkulieren. Bestehende Bauteile und Leitungen dürfen durch die Arbeiten nicht beeinträchtigt werden. Werden nicht dokumentierte Bauteile oder abweichende Baugrundverhältnisse angetroffen, ist die Bauüberwachung unverzüglich zu informieren; die Arbeiten im betroffenen Bereich sind bis zur Abstimmung einzustellen.nen Bereich dürfen erst nach Abstimmung fortgesetzt werden.

Verdichtung
Die ordentliche Verdichtung unter den Fundamenten ist durch dynamische Plattendruckversuche (PDVd) mit einem Verformungsmodul Evd von ≥ 35 MN/m² (für Sand) zu überprüfen.

Planum
Das Planum vor weiteren Arbeiten zu kontrollieren. Im Bereich der Schluffe wird eine Untergrundverbesserung (d ≥ 0,30 m) aus Kiessand oder Gleichwertigem empfohlen. Die Ausführung ist mit der BÜW vor Beginn der Arbeiten abzustimmen.

**03.01.0010 Bodenaushub in Handschachtung für Abbruch Perimeterdämmung, Sockelbereich**
*** Bezugsbeschreibung
Boden für Abbruch Perimeterdämmung im Sockelbereich, ab Geländeoberfläche, seitlich lagern, verfüllen, verdichten, verdrängten Boden laden, fördern, in Behälter des AN sammeln, auf LKW des AN laden, transportieren, entsorgen,
Vergütung der Entsorgung übernimmt AN, Abfallschlüssel nach AVV (Abfallverzeichnis-Verordnung) 170504 Boden/Stein, zum Lager oder zur Anlage nach Wahl des AN, Behältergröße nach Wahl des AN,
mit geböschten Wänden,
Gesamtbreite bis 1,35 m,
Aushubtiefe bis 0,65 m,

Handschachtung aufgrund vorhandener Fundamente der Bestandsstützen in ca. 1,0 m Tiefe ab OK Gelände,
Homogenbereich 1, mit einer Bodengruppe, Bodengruppe 1 GU DIN 18196 (Kies-Schluff-Gemisch),
Baumaßnahme der Geotechnischen Kategorie 1 DIN 4020,
- Konsistenz DIN EN ISO 14688-1 fest, Mengenermittlung nach Aufmaß an der Entnahmestelle.
Menge: 58,000 m3
SM: 1
SP: 1

**03.01.0020 Bodenaushub in Handschachtung für Abbruch Streifenfundament**
*** wie Position 03.01.0010
Boden für Abbruch Streifenfundament Liegenkrankenvorfahrt und Verbindungsgang, Ost, wie vor jedoch,

Gesamtbreite über 0,6 bis 1,60 m,
Gesamtlänge über 15 bis 20 m,
Aushubtiefe bis 1 m,

Homogenbereich 1, mit einer Bodengruppe, Bodengruppe 1 SU DIN 18196 (Sand-Schluff-Gemisch).
Menge: 65,000 m3
SM: 1
SP: 1

**03.01.0030 Bodenaushub für Abbruch Bodenpl. Stahlbeton einschl. Frostschürze**
*** Bezugsbeschreibung
Boden für Abbruch Bodenplatte Stahlbeton und umlaufende Frostschürze, ab Geländeoberfläche, profilgerecht lösen, seitlich lagern, verfüllen, verdichten, verdrängten Boden laden, in Behälter des AN sammeln, auf LKW des AN laden, transportieren, entsorgen,
Vergütung der Entsorgung übernimmt AN, Abfallschlüssel nach AVV (Abfallverzeichnis-Verordnung) 170504 Boden/Stein, zum Lager oder zur Anlage nach Wahl des AN, Behältergröße nach Wahl des AN,
mit geböschten Wänden,
Gesamtbreite über 5 bis 10 m,
Gesamtlänge über 10 bis 15 m,
Aushubtiefe bis 1 m,

Homogenbereich 1, mit einer Bodengruppe, Bodengruppe 1 SU DIN 18196 (Sand-Schluff-Gemisch),
Baumaßnahme der Geotechnischen Kategorie 1 DIN 4020,
- Konsistenz DIN EN ISO 14688-1 fest, Mengenermittlung nach Aufmaß an der Entnahmestelle.
Menge: 35,000 m3
SM: 1
SP: 1

**03.01.0040 Bodenaushub für Abbruch Fundamente Stützen, Vordach**
*** wie Position 03.01.0030
Boden für Abbruch Fundamente Stützen, Vordach,
wie vor jedoch,
Gesamtbreite über 1 bis 5 m,
Gesamtlänge über 10 bis 15 m,
Aushubtiefe bis 1 m,

Homogenbereich 1, mit einer Bodengruppe, Bodengruppe 1 SU DIN 18196 (Sand-Schluff-Gemisch).
Menge: 84,000 m3
SM: 1
SP: 1

**03.01.0050 Bodenaushub Streifenfundament B 2-3m L 4-5m T bis 1m SU**
*** wie Position 03.01.0030
Boden für Streifenfundament,
wie vor jedoch,
Gesamtbreite über 2 bis 3 m,
Gesamtlänge über 4 bis 5 m,
Aushubtiefe bis 1 m,
Homogenbereich 1, mit einer Bodengruppe, Bodengruppe 1 SU DIN 18196 (Sand-Schluff-Gemisch).
Menge: 24,000 m3
SM: 1
SP: 1

**03.01.0060 Bodenaushub Einzelfundament B 0,5-1,25m L 1,00-2,00m T bis 1,60m SU**
*** wie Position 03.01.0030
Boden für Einzelfundament,
wie vor jedoch,
Gesamtbreite über 0,50 bis 1,25 m,
Gesamtlänge über 1 bis 2,00 m,
Aushubtiefe bis 1,60 m,

Homogenbereich 1, mit einer Bodengruppe, Bodengruppe 1 SU DIN 18196 (Sand-Schluff-Gemisch).
Menge: 10,000 m3
SM: 1
SP: 1

**03.01.0070 Boden Einzelfundament B 1-1,25m L 1-1,50m T bis 1m GU**
*** wie Position 03.01.0030
Boden für Einzelfundament,
wie vor jedoch,
Gesamtbreite über 1 bis 1,25 m,
Gesamtlänge über 1 bis 1,50 m,
Aushubtiefe bis 1 m,

Homogenbereich 1, mit einer Bodengruppe, Bodengruppe 1 GU DIN 18196 (Kies-Schluff-Gemisch).
Menge: 10,000 m3
SM: 1
SP: 1

**03.01.0080 Bodenhindernis bis 2 m³ aufnehmen entsorgen**
Hindernis im Boden bis 2 m³ aus z.B.
Fundamenten, Mauerwerksresten, Betonbauteilen, Leitungen, Kabel, Kanäle, Wurzeln, Felsbereiche oder sonstige bauliche und natürliche Einbauten, abbrechen, zerkleinern und entsorgen.
Entsorgung übernimmt AG.
Menge: 2,000 m3
SM: 1
SP: 1

**03.01.0090 Boden liefern einbauen verdichten D 5-10cm**
STLB-Bau 2026-04 002
Boden, liefern, profilgerecht einbauen und verdichten, in Fundamentgräben, mit einer Bodengruppe, Schichtdicke über 5 bis 10 cm.
Menge: 2,000 m3
Leistungsbereichkatalog: 002
DIN276_18: 322
SM: 1
SP: 1

**03.01.0100 Planum Platz Abweichung +/-2cm EV2 45MPa**
STLB-Bau 2026-04 002
Planum herstellen, für Plätze, zulässige Abweichung von der Sollhöhe +/- 2 cm, Verformungsmodul mind. EV2 45 MPa.
Menge: 18,000 m2
Leistungsbereichkatalog: 002
DIN276_18: 533
SM: 1
SP: 1

**03.01.0110 Untergrund verbessern verdichten Platz D 30-40cm**
STLB-Bau 2026-04 002
Untergrund verbessern und verdichten, für Plätze, Schichtdicke über 30 bis 40 cm, das Liefern und Verteilen des Verbesserungs-/Verfestigungsstoffes wird gesondert vergütet.
Menge: 6,000 m3
Leistungsbereichkatalog: 002
DIN276_18: 321
SM: 1
SP: 1

**03.01.0120 Stoffe liefern laden fördern verteilen Körnungsstoff Kies-Sand-Gemisch**
Liefern, laden, fördern und verteilen von Körnungsstoffen zur Bodenverbesserung/-verfestigung, Kies-Sand-Gemisch.
Menge: 6,000 m3
SM: 1
SP: 1

#### Abschnitt 03.02 Gründungsarbeiten

SM: 1

SP: 1

**Ausführungsbeschreibung 130 Ausführungshinweise**
Am Haupteingang  auf der Westseite sind für das neue Vordach Einzelfundamente für zwei Stahlstützen auszuführen.

Auf der Ostseite ist ein neues Treppenhaus als Stahlaußentreppe vorgesehen. Hierfür sind Einzel- sowie Streifenfundamente der Stahlstützen der Stahltreppe herzustellen.

Die Fundamente sind entsprechend den Vorgaben der Tragwerksplanung auszuführen.

Nachfolgende Leistungen sind zu erbringen:

Stützen, Vordach, West:
- Einzelfundamente Stützen, Vordach, West
  Abmessungen L x B x H: ca. 1,00 x 1,50 x 0,51 m

Stahlaußentreppe, Ost:
- Einzelfundament:
  Abmessungen L x B x H: ca. 1,10 x 1,10 x  0,6 m
- Einzelfundament (Anschluss Bestandsfundament):
  Abmessungen L x B x H: ca. 1,75 x 0,64 x  0,9 m
Ausführung Einzelfundament mittels Anschlussbewehrung an Bestandsfundament, Ostseite.
- Streifenfundamente:
  Abmessungen L x B x H: ca. 4,60 x 1,20-1,60 x  0,6 m

Bauseits wird nach Fertigstellung der Fundamente im Bereich Vordach und Stahlaußentreppe die Befestigung der Stahlkonstruktionen durch AN Schlosser mittels Ankerplatten und Verdübelung auf OK Fundament ausgeführt. Die Oberseite der Fundamente ist daher maßgenau herzustellen.

Alle Fundamente sind frostfrei, d. h. mit Fundamentoberkante unterhalb der örtlich maßgebenden Frosttiefe, gemäß statischer Berechnung, herzustellen. Untehalb der Fundamente ist eine Sauberkeitsschicht aus Margerbeton C16/20 mit d= 5 cm auszuführen. Diese ist auf dem verdichteten Untergrund der Fundamentgrube aufzubringen.

**03.02.0010 Ortbeton Sauberkeitsschicht Einzelfundament unbewehrt C16/20 bis 5m2 D 5cm**
STLB-Bau 2026-04 013
Ortbeton Sauberkeitsschicht, für Einzelfundament, als unbewehrter Beton, Normalbeton C 16/20 DIN 1045-2, Einzelfläche bis 5 m2, Dicke 5 cm.
Menge: 6,000 m2
Leistungsbereichkatalog: 013
DIN276_18: 325
SM: 1
SP: 1

**03.02.0020 Ortbeton Sauberkeitsschicht Streifenfundament unbewehrt C16/20 bis 5m2 D 5cm**
STLB-Bau 2026-04 013
Ortbeton Sauberkeitsschicht, für Streifenfundament, als unbewehrter Beton, Normalbeton C 16/20 DIN 1045-2, Einzelfläche bis 5 m2, Dicke 5 cm.
Menge: 12,000 m2
Leistungsbereichkatalog: 013
DIN276_18: 325
SM: 1
SP: 1

**03.02.0030 Ortbeton Fundament Stütze/Pfeiler Stahlbeton C25/30 0,5-1m3**
STLB-Bau 2026-04 013
Ortbeton Fundament für Stütze/Pfeiler, obere Betonfläche waagerecht, aus Stahlbeton, Normalbeton C 25/30 DIN 1045-2, Einzelvolumen über 0,5 bis 1 m3.
Menge: 2,000 m3
Leistungsbereichkatalog: 013
DIN276_18: 322
SM: 1
SP: 1

**03.02.0040 Ortbeton Einzelfundament Stahlbeton C25/30 0,5-1m3**
STLB-Bau 2026-04 013
Ortbeton Einzelfundament, obere Betonfläche waagerecht, aus Stahlbeton, Normalbeton C 25/30 DIN 1045-2, Einzelvolumen über 0,5 bis 1 m3.
Menge: 2,000 m3
Leistungsbereichkatalog: 013
DIN276_18: 322
SM: 1
SP: 1

**03.02.0050 Schalung Einzelfundament H 0,5-1m**
STLB-Bau 2026-04 013
Schalung Einzelfundament, Bauteilhöhe über 0,5 bis 1 m.
Menge: 6,000 m2
Leistungsbereichkatalog: 013
DIN276_18: 322
SM: 1
SP: 1

**03.02.0060 Schalung Einzelfundament, dreiseitig, H bis 1m**
Schalung Einzelfundament, dreiseitig, für Herstellung Fundament an Bestandsfundament, Bauteilhöhe bis 1,60 m.
Menge: 3,000 m2
SM: 1
SP: 1

**03.02.0070 Ortbeton Streifenfundament Stahlbeton C25/30 B 125-150cm T 75-100cm**
STLB-Bau 2026-04 013
Ortbeton Streifenfundament, obere Betonfläche waagerecht, aus Stahlbeton, Normalbeton C 25/30 DIN 1045-2, Querschnittsbreite über 125 bis 150 cm, Querschnittstiefe über 75 bis 100 cm.
Menge: 8,000 m3
Leistungsbereichkatalog: 013
DIN276_18: 322
SM: 1
SP: 1

**03.02.0080 Schalung Streifenfundament H 0,5-1m**
STLB-Bau 2026-04 013
Schalung Streifenfundament, Bauteilhöhe über 0,5 bis 1 m.
Menge: 17,000 m2
Leistungsbereichkatalog: 013
DIN276_18: 322
SM: 1
SP: 1

#### Abschnitt 03.03 Bewehrungsarbeiten

SM: 1

SP: 1

**Ausführungsbeschreibung 140 Ausführungshinweise**
Nachfolgende Leistungen sind im Rahmen der Bewehrungsarbeiten auszuführen:

Attika
- Verlegung der seitlichen Bewehrungslagen gemäß Statik, einschließlich Bügeln/Stegen und Anschlussbewehrung an die Deckenplatte und seitlich an die vorhandene Beton-Attika
- Anschluss an flankierende Wände der Bestandsattika mittels Einkleben des Anschlusseisens, einschließlich Fixierung zur Einhaltung der Lage beim Betonieren,
- Anschlussbewehrung an Bestandsdecke, Beton aufrauen, d 12 cm (L<=80 cm) alle 25 cm mind. 20 cm tief Bewehrung einkleben.
- Sicherstellung der Betondeckung zur Außen- und Oberseite, insbesondere im Spritzwasserbereich

Einzelfundament Vordach West u. Stahlaußentreppe Ost
- Verlegung der Fundamentbewehrung gemäß Statik,
- Anschlussbewehrung an Bestandsfundament, vorbereitend Beton aufrauen, Verzahnung mittels Kernbohrung herstellen, Kenbohrung  Ø 100 mm, 3 Bohrungen je Fundament, Tiefe 5cm, einschließlich Fixierung zur Einhaltung der Lage beim Betonieren,

Deckendurchbruch schließen
- Bewehrungseinbau zur Schließung des Deckendurchbruchs gemäß Statik,
- Anschlussbewehrung an die vorhandene Deckenkonstruktion, - Sicherstellung der erforderlichen Verankerungslängen.
Ausführung erfolgt in Abstimmung mit der BÜW hinsichtlich eventueller Bestandsbewehrung und erforderlicher Freilegung/Nachbewehrung.

**03.03.0010 Betonstahlmatte B500A Lagermatte Q335A Attika**
STLB-Bau 2026-04 013
Bewehrung aus Betonstahlmatten B500A DIN 488-1, DIN 488-4, als Lagermatte, Q 335 A, für Attika aus Ortbeton, Ausführung im 3. Obergeschoss.
Menge: 528,000 kg
Leistungsbereichkatalog: 013
DIN276_18: 332
SM: 1
SP: 1

**03.03.0020 Betonstabstahl B500A Durchm. 6-16mm Attika**
STLB-Bau 2026-04 013
Bewehrung aus Betonstabstahl B500A DIN 488-1, DIN 488-2, Durchmesser über 6 bis 16 mm, für Attika aus Ortbeton, Ausführung im 3. Obergeschoss.
Menge: 247,000 kg
Leistungsbereichkatalog: 013
DIN276_18: 332
SM: 1
SP: 1

**03.03.0030 Betonstahlmatte B500A Lagermatte Q335A Deckenpl.**
STLB-Bau 2026-04 013
Bewehrung aus Betonstahlmatten B500A DIN 488-1, DIN 488-4, als Lagermatte, Q 335 A, für Deckenplatte aus Ortbeton.
Menge: 17,000 kg
Leistungsbereichkatalog: 013
DIN276_18: 351
SM: 1
SP: 1

**03.03.0040 Betonstabstahl B500A Fundament**
STLB-Bau 2026-04 013
Bewehrung aus Betonstabstahl B500A DIN 488-1, DIN 488-2, für Fundament aus Ortbeton.
Menge: 382,000 kg
Leistungsbereichkatalog: 013
DIN276_18: 322
SM: 1
SP: 1

#### Abschnitt 03.04 Beton- und Stahlbetonarbeiten

SM: 1

SP: 1

**Ausführungsbeschreibung 150 Ausführungshinweise**
*Allgemein*
Beton- und Stahlbetonarbeiten finden im Rahmen der Sanierungsmaßnahmen im Gebäude nur vereinzelt statt. Hauptsächlich werden Innenwände als Trockenbauwände durch AN Trockenbau hergestellt.
Die Betonarbeiten umfassen insbesondere folgende Leistungen:

- Attika, Decke über 2.OG aus Ortbeton C25/30 herstellen,
Attika an Bestandsdecke sowie flankierende Attiken verankern.

- Aussgleichsschicht auf rückgeschnittenen StB-Brüstungen im Fensterbereich mittels Reprofilierung ausführen.

- Durchbrüche in StB-Bestandsdecke herstellen sowie Durchbrüche erweitern, Bestandsdecke gem. Statik C16/20.

Für die Herstellung der Durchbrüche sind zunächst Kernbohrungen in den Ecken auszuführen. Anschließend erfolgen Trennschnitte in der Geschossdecke und das Ausstemmen der Ecken. Überschneidungen der Schnitte in den Durchbruchsecken sind zu vermeiden.

Es gelten folgende Anforderungen:

- Tragende, aussteifende Bauteile und Decken sind mindestens hochfeuerhemmend auszuführen.
- Ein Toleranzausgleich von ± 30 mm gegenüber Rohbau bzw. Tragwerk muss möglich sein.
- Betonoberflächen sind als Standardbetonflächen herzustellen.
Alle hierfür erforderlichen Leistungen sind in die jeweiligen Einheitspreise der Schalungspositionen einzukalkulieren.

Angaben zu Betongüte sowie Expositionsklasse gem. Statik.
*Schalungsarbeiten*
Schalung ist maßhaltig, dicht, standsicher und entsprechend den Ausführungsplänen sowie nach Angabe Statik herzustellen,
einschließlich Herstellen, Vorhalten und Rückbauen der Schalung für Bauteile inkl. aller erforderlichen Schalungsträger und Anker.

Oberflächenqualität (z.B. Standardoberfläche) richtet sich nach den Vorgaben im Leistungsverzeichnis; Schalhaut entsprechend auswählen und sauber halten.
Schalungssysteme und Anker sind nach Herstellerangaben und ATV DIN 18331 zu verwenden.

Ankerstellen sind geordnet und in Abstimmung mit der BÜW anzuordnen.

Einbauteile, Aussparungen und Bewehrung sind frühzeitig zu koordinieren; Änderungen nur nach Zustimmung der Bauleitung.
Ausschalfristen nach statischen und betontechnologischen Vorgaben; Betonoberflächen beim Ausschalen vor Beschädigung schützen.

Schalungen, Betonoberflächen

Die Mindestanforderung für alle geschalten Flächen ist in den Einheitspreisen zu berücksichtigen.
- Betonoberfläche in sauberer Systemschalung;
- Oberflächen glatt, gratfrei, auch im Bereich der Schalungsstöße (keine erkennbare verbleibende Struktur der Schalungshaut),  Stöße zwischen angrenzenden Schalabschnitten verbleibend sichtbar <10mm; Ebenheit ca. 5mm/m
- Ankerlöcher flächenbündig verschlossen

Darüber hinaus gehende Anforderungen werden als Zulagepositionen erfasst.

Abstüzungen

Bei Abstützungen zur Sicherung von Schalungen ist zu berücksichtigen, dass die Bauteilhöhen, insbesondere die Rohdeckenstärken, im Bestand variieren und vor Ausführung zu prüfen sind. Erforderliche Maßnahmen zum Höhenausgleich sind in den Einheitspreisen einzukalkulieren.

**03.04.0010 Ortbeton Attika Stahlbeton C25/30 D 15-25cm**
STLB-Bau 2026-04 013
Ortbeton Attika, obere Betonfläche waagerecht, als Stahlbeton, Normalbeton C 25/30 DIN 1045-2, Dicke über 15 bis 25 cm.
Menge: 36,000 m3
Leistungsbereichkatalog: 013
DIN276_18: 332
SM: 1
SP: 1

**03.04.0020 Schalung Attika Randschalung rechtwinklig z.Seitenschalung D 15-20cm H 1-1,5m**
STLB-Bau 2026-04 013
Schalung Attika, als Randschalung, Grundriss der Randschalung rechtwinklig zur Seitenschalung, Wanddicke über 15 bis 20 cm, Schalungshaut für Betonflächen ohne Anforderung, für scharfkantige Betonkanten, Bauteilhöhe über 1 bis 1,5 m, das Traggerüst Bemessungsklasse A wird beigestellt/ist vorh., Ausführung gemäß Zeichnung.
Menge: 71,000 m2
Leistungsbereichkatalog: 013
DIN276_18: 332
SM: 1
SP: 1

**03.04.0030 Schalung Aussparung T 10-20cm bis 500cm2 rechteckig Attika**
Schalung Aussparung, für die Durchführung der Notentwässerung in der zu herstellenden Ortbeton-Attika gem. Detailplan, Ausführung im 3. Obergeschoss,
Aussparung rechteckig:  B x H: ca. 25 x 25 cm,
Aussparungstiefe 18 cm, Einzelgröße der Aussparungen bis 500 cm2, Aussparungsform rechteckig,

Detailplan: 196_5_ARCH_2BA_FSN_03_Dach 3.OG
Menge: 3,000 St
SM: 1
SP: 1

**03.04.0040 Reprofilieren PRM/PRC Handauftrag Brüstung D 10-20mm**
STLB-Bau 2026-04 081
Reprofilieren mit Betonersatz aus PRM/PRC im Handauftrag, mit Grenzwerten für Ebenheitsabweichungen DIN 18202 Ausgabe 2019-07 Tabelle 3 Zeile 6, DAfStb-Instandsetzungsrichtlinie und TR Instandhaltung, Bauteil Brüstung, Einbaudicke über 10 bis 20 mm, Oberfläche glätten.
Menge: 33,000 m2
Leistungsbereichkatalog: 081
DIN276_18: 395
SM: 1
SP: 1

**03.04.0050 Schalung für Ausgleichsschicht, Brüstungen**
Schalung als Randschalung für Ausgleichsschicht auf vorhandenen  Fensterbrüstungen, als Stahlbeton-Fertigteil, Ausgleich mittels Sanierungsmörtel,
Grundriss der Randschalung rechtwinklig,
Einbringungshöhe ca. 20 mm bzw. nach Erfordernis.

Brüstungslänge:  je ca. 135 cm
Brüstungsbreite:  ca.16 cm.
Menge: 81,000 m2
SM: 1
SP: 1

**03.04.0060 Durchbruch herstellen Stahlbeton 25-50cm2 T 20-25cm nicht schadstoffbelastet v.Hand Stoffe laden transp. LKW AN entsorgen AVV170101 Vergüt.Entsorg. AN**
*** Bezugsbeschreibung
STLB-Bau 2026-04 084
Durchbruch herstellen, Untergrundfläche waagerecht, in Stahlbeton, Normalbeton, ohne Bekleidungen und Beschichtungen, Einzelöffnung über 25 bis 50 cm2, Tiefe über 20 bis 25 cm, Hilfsschnitte werden nicht gesondert vergütet, nicht schadstoffbelastet,
Abfall ist nicht gefährlich, ohne Festlegung eines Zuordnungskriteriums LAGA/DepVO/EBV/RuVA, Abbruch von Hand/mit handgeführten Kleingeräten, Ausführung innerhalb des Bauwerks, Ausführung erschütterungsarm DIN 4150, lärmarm, Lärmpegel max. 80 dB(A), staubarm TRGS 559,
aufgenommene Stoffe sammeln, ohne Zerkleinerung, im Behälter des AN lagern, Behältergröße nach Wahl des AN, auf LKW des AN laden, transportieren, entsorgen, zum Lager oder zur Anlage nach Wahl des AN, Abfallschlüssel nach AVV (Abfallverzeichnis-Verordnung) 170101 Beton, Mengenermittlung nach Aufmaß,
Vergütung der Entsorgung übernimmt AN.
Menge: 16,000 St
Leistungsbereichkatalog: 084
DIN276_18: 394
SM: 1
SP: 1

**03.04.0070 Durchbruch herstellen Stahlbeton 10-25cm2 T 20-25cm**
*** wie Position 03.04.0060
Durchbruch herstellen,
wie vor jedoch,

Einzelöffnung über 10 bis 25 cm2.
Menge: 6,000 St
SM: 1
SP: 1

**03.04.0080 Durchbruch schließen Beton C20/25 1500-2000cm2 T 20-25cm**
*** Bezugsbeschreibung
STLB-Bau 2026-04 012
Durchbruch schließen, Ausführung in Deckenfläche, aus Beton,
mit Beton, C 20/25 DIN 1045-2, Querschnitt über 1500 bis 2000 cm2, Tiefe über 20 bis 25 cm, Arbeitshöhe bis 3,5 m.
Menge: 1,000 St
Leistungsbereichkatalog: 012
DIN276_18: 351
SM: 1
SP: 1

**03.04.0090 Durchbruch schließen Beton C20/25 900-1000cm2 T 20-25cm**
*** wie Position 03.04.0080
Durchbruch schließen,
wie vor jedoch,

Querschnitt über 900 bis 1000 cm2.
Menge: 1,000 St
SM: 1
SP: 1

**03.04.0100 Schalung Öffnung T 20-30cm 500-2500cm2 rechteckig Deckenpl.**
STLB-Bau 2026-04 013
Schalung Öffnung, geeignet für späteres Verschließen, Aussparungstiefe über 20 bis 30 cm, Einzelgröße der Aussparungen über 500 bis 2500 cm2, Aussparungsform rechteckig, für Deckenplatte aus Ortbeton.
Menge: 2,000 St
Leistungsbereichkatalog: 013
DIN276_18: 351
SM: 1
SP: 1

**03.04.0110 Verfüllung Mauerwerk Wand Normalbeton C20/25**
STLB-Bau 2026-04 012
Verfüllung des Mauerwerks der Wand mit Beton, Ortbeton, Normalbeton C 20/25 DIN 1045-2, als unbewehrter Beton, Arbeitshöhe bis 3,5 m.
Menge: 5,000 m3
Leistungsbereichkatalog: 012
DIN276_18: 331
SM: 1
SP: 1

#### Abschnitt 03.05 Mauerarbeiten

SM: 1

SP: 1

**Ausführungsbeschreibung 160 Ausführungshinweise**
Im Rahmen der Mauerwerksarbeiten sind folgende Leistungen zu erbringen:

Außenwände
- Kimmschicht als erste Mauerwerkslage
- Aufmauern von Fassadenbändern in Teilbereichen sowie in Gebäudeecken, einschließlich Anbindung an Bestandsbauteile
- Herstellen von Wandpfeilern B 40-50 cm im Raster der Bestands-Stützen, einschließlich Anbindung an Bestandsbauteile
- Aufmauern von Türöffnungen in der Außenwand
- in Teilbereichen im Erdgeschoss sind bei bisherigen bodentiefen Fensteröffnungen die Brüstungen bis zur vorgesehenen Höhe aufzumauern, anschließend Montage der neuen Fenster durch AN Fenster

Mauerwerksarbeiten im Außenwandbereich sind im Erdgeschoss als Kalksandstein-Mauerwerk (KS) auszuführen. In den Obergeschossen ist im Außenwandbereich Porenbetonstein-Mauerwerk vorgesehen.

Innenwände
- Kimmschicht als erste Mauerwerkslage
- Schließen von Bestands-Türöffnungen, einschließlich Anbindung an Bestandsbauteile
- Aufmauern von Bestandsöffnungen, einschließlich Anbindung an Bestandsbauteile

Innenwände sind in Porenbetonstein-Mauerwerk auszuführen.
Fugen vollfugig vermörteln und Oberflächen bündig an den Bestand anschließen.

Angaben zu Festigkeit sowie Rohdichte gemäß  Positionstext und nach Herstellerangaben. Die Wahl des Steinformats obliegt dem AN. Dabei sind die Wandabmessungen und die Rastermaße so zu berücksichtigen, dass der Steinverschnitt minimiert und ein wirtschaftlicher Materialeinsatz gewährleistet wird.

*Hinweis: Außenwände, KS/ Porenbetonstein*

**03.05.0010 Ausgleichs-Kimmschicht Wandfuß Mörtel D 24cm**
STLB-Bau 2026-04 012
Ausgleichsschicht/Kimmschicht am Wandfuß aus Mörtel, Mauerwerksdicke 24 cm.
Menge: 18,000 m
Leistungsbereichkatalog: 012
DIN276_18: 331
SM: 1
SP: 1

**03.05.0020 Mauerwerk Außenwand Hinterm. Außenwandbekl. KS L-R P SFK12 RDK1,4 D 24cm Dünnbettm.**
STLB-Bau 2026-04 012
Mauerwerk DIN EN 1996 der Außenwand, als Hintermauerung für Außenwandbekleidung,
Kalksandstein, DIN EN 771-2 in Verbindung mit DIN 20000-402, KS L-R P, Festigkeitsklasse 12, Rohdichteklasse 1,4,
Mauerwerksdicke 24 cm, Dünnbettmörtel M 10 DIN 18580 oder DIN 20000-412 in Verbindung mit DIN EN 998-2, Arbeitshöhe bis 3,5 m.
Menge: 19,000 m2
Leistungsbereichkatalog: 012
DIN276_18: 331
SM: 1
SP: 1

**03.05.0030 Mauerwerk Wandpfeiler KS L-R P RDK1,4 L 40cm D 24cm**
Mauerwerk DIN EN 1996 des Wandpfeilers,
Kalksandstein DIN EN 771-2 in Verbindung mit DIN 20000-402,
KS L-R P, Festigkeitsklasse 12, Rohdichteklasse 1,4,

Mauerwerksdicke 24 cm,
Länge Pfeiler ca. 40cm,

Dünnbettmörtel M 10 DIN 18580 oder DIN 20000-412 in Verbindung mit DIN EN 998-2, Arbeitshöhe bis 3,5 m.
Menge: 8,000 m
SM: 1
SP: 1

**03.05.0040 Zulage Brüstung aufmauern, EG, KS D 24cm**
Zulage für Mauerwerk Außenwand, Kalksandstein,
im Brüstungsbereich für den Einbau neuer Fenster herstellen,

Brüstungshöhe: ca.87,5 cm
Wandstärke: ca. 24 cm
Menge: 11,000 m2
SM: 1
SP: 1

**03.05.0050 Mauerwerk Außenwand Hinterm. Außenwandbekl. Porenbeton-Planstein SFK4 RDK0,55 D 15cm Dünnbettm. D 150mm**
STLB-Bau 2026-04 012
Mauerwerk DIN EN 1996 der Außenwand, als Hintermauerung für Außenwandbekleidung,
Porenbeton-Planstein DIN EN 771-4 in Verbindung mit DIN 20000-404 oder nach Zulassung, Festigkeitsklasse 4, Rohdichteklasse 0,55,
Mauerwerksdicke 15 cm, Dünnbettmörtel M 10 DIN 18580 oder DIN 20000-412 in Verbindung mit DIN EN 998-2, Dicke 150 mm, Arbeitshöhe bis 3,5 m.
Menge: 13,000 m2
Leistungsbereichkatalog: 012
DIN276_18: 331
SM: 1
SP: 1

**03.05.0060 Mauerwerk Wandpfeiler Porenbeton-Planstein SFK2 RDK0,4 D 150mm Dünnbettm. L 40cm D 15cm**
Mauerwerk DIN EN 1996 des Wandpfeilers,
Porenbeton-Planstein DIN EN 771-4 in Verbindung mit DIN 20000-404 oder nach Zulassung,
Festigkeitsklasse 4, Rohdichteklasse 0,55,
Mauerwerksdicke 15 cm,
Länge Pfeiler ca. 40 cm,

Dünnbettmörtel M 10 DIN 18580 oder DIN 20000-412 in Verbindung mit DIN EN 998-2, Dicke 150 mm, Arbeitshöhe bis 3,5 m.
Menge: 1,000 m
SM: 1
SP: 1

*Hinweis: Innenwände, Porenbetonstein*

**03.05.0070 Ausgleichs-Kimmschicht Wandfuß Mauersteine Porenbetonstein D 24cm**
*** Bezugsbeschreibung
STLB-Bau 2026-04 012
Ausgleichsschicht/Kimmschicht am Wandfuß aus Mauersteinen, aus Porenbetonsteinen DIN EN 771-4 in Verbindung mit DIN 20000-404 oder nach Zulassung, Mauerwerksdicke 24 cm.
Menge: 2,000 m
Leistungsbereichkatalog: 012
DIN276_18: 331
SM: 1
SP: 1

**03.05.0080 Ausgleichs-Kimmschicht Wandfuß Mauersteine Porenbetonstein D 20cm**
*** wie Position 03.05.0070
Ausgleichsschicht/Kimmschicht am Wandfuß aus Mauersteinen, aus Porenbetonsteinen,
wie vor jedoch,

Mauerwerksdicke 20 cm
Menge: 2,830 m
SM: 1
SP: 1

**03.05.0090 Öffnung schließen Mörtel M10 Steine Porenbetonstein SFK2 B 1000 mm H 2150 mm T 20-25cm**
*** Bezugsbeschreibung
STLB-Bau 2026-04 012
Öffnung schließen, Ausführung in Wandfläche, Türöffnung,
mit Mörtel M 10 und Steinen, Porenbetonstein, Festigkeitsklasse 2,
Breite Nennmaß Wandöffnung '1000' mm,

Höhe Nennmaß Wandöffnung '2150' mm,
Tiefe über 20 bis 25 cm, Arbeitshöhe bis 3,5 m.
Menge: 9,000 St
Leistungsbereichkatalog: 012
DIN276_18: 344
SM: 1
SP: 1

**03.05.0100 Öffnung schließen B 1500 mm H 2150 mm**
*** wie Position 03.05.0090
Öffnung schließen,
wie vor jedoch,
Breite Nennmaß Wandöffnung '1500' mm,

Höhe Nennmaß Wandöffnung '2150' mm,
.
Menge: 4,000 St
SM: 1
SP: 1

**03.05.0110 Öffnung schließen D 20cm Porenbeton-Planstein D 200mm 4-5m2**
Öffnung schließen in Wand aus Beton,
mit Porenbeton-Plansteinen DIN EN 771-4 in Verbindung mit DIN 20000-404 oder nach Zulassung, Dicke 200 mm,

Wanddicke 20 cm,

kraftschlüssig an vorh. Bauteil anschließen,
Einzelgröße über 4 bis 5 m2.
Menge: 10,000 m2
SM: 1
SP: 1

**03.05.0120 Öffnung b. Aufmauern herst. B 1010 mm H 2135 mm D 24cm**
STLB-Bau 2026-04 012
Herstellen von Öffnungen beim Aufmauern, als Türöffnung,
Breite Nennmaß Wandöffnung '1010' mm,

Höhe Nennmaß Wandöffnung '2135' mm,
im Mauerwerk, in Innenwänden, Wanddicke 24 cm.
Menge: 2,000 St
Leistungsbereichkatalog: 012
DIN276_18: 344
SM: 1
SP: 1

**03.05.0130 Kleinflächen zumauern, bis 1 m²**
Kleinflächige Mauerwerksöffnungen und Wanddurchbrüche bis 1,0 m² zumauern,
kraftschlüssigen Verbund herstellen,
Mauerwerk Porenbetonstein,
Stärke gemäß angrenzenden Bestand,
einschließlich erforderlicher Verzahnungen, Pass- und Formsteine sowie sämtlicher erforderlichen Schneide-, Anpassungs- und Nebenarbeiten.
Menge: 5,000 m2
SM: 1
SP: 1

#### Abschnitt 03.06 Stahlbauarbeiten

SM: 1

SP: 1

**Ausführungsbeschreibung 170 Ausführungshinweise**
*Stahlbauarbeiten*
Durch Abbrucharbeiten an Innenwänden sind folgende Leistungen im Rahmen der Stahlbauarbeiten im Gebäude zu erbringen:

Erdgeschoss:
- Stahlträger HEB 160 nach Herstellung Wanddurchbruch, Pos.II401
- Rahmenkonstruktion aus Stahlträger HEB 240 und Stahlstütze HEB 140 mit Auflager in Mauerwerkswand, Pos.II402/ Pos.II403
- Kopf- und Fußplatte der Stahlstütze HEB 140

1. Obergeschoss:
- Rahmenkonstruktion aus Stahlträger HEM 320 und Stahlstützen HEB 200, Pos.II301/ Pos.II302
- Kopf- und Fußplatten der Stahlstützen HEB 200

Die vorgesehenen Stahlträger sind als Unterzüge zur Abfangung der Lasten vorhandener Wand- und Deckenkonstruktionen einzubauen. Einbau erfolgt vollflächig und spannungsfrei unter der Bestanddecke. Zwischen Stahlträger und Bestandskonstruktion sind sämtliche Hohlräume mit geeignetem Spezialmörtel kraftschlüssig zu verfüllen und dem Abbruchverlauf anzupassen. Der Einbau darf erst nach Herstellung der erforderlichen Abstützungen erfolgen.
Die Lastabtragung der Stahlstützen ist über eine konstruktive Lagerung mit mindestens 20 mm Spezialmörtel sicherzustellen. Höhenanpassungen sind ausschließlich mittels geeignetem Verguss- bzw. Unterstopfmörtel herzustellen.
Die Stahlbauteile sind entsprechend den Vorgaben des Brandschutzkonzeptes und der Statik auszuführen.
Um den geforderten Feuerwiderstand von mind. R 90 auszuführen, sind sofern erforderlich Stahlträger und Stahlstützen brandschutztechnisch zu verkleiden.

Sämtliche Stahlbauarbeiten sind gemäß den Vorgaben der statischen Berechnung, den Positionsplänen, den Ausführungsplänen sowie den Anweisungen der BÜW auszuführen.

Die exakte Lage und die endgültigen Abmessungen der Wanddurchbrüche, Träger, Stützen und Stahlbauteile sind vor Ausführung vor Ort zu prüfen und mit den Ausführungsplänen abzustimmen.

Abweichungen zwischen Planunterlagen, Bestand und statischen Annahmen sind unverzüglich der Bauleitung bzw. dem Tragwerksplaner mitzuteilen.
*Stahlleichtbaukonstruktion, Fassadenbereich*
Nach Abbruch der StB-Fertigteilbrüstungen sind im Bereich der Achse y6/x2-3 auf allen Geschossen, im Erdgeschoss Achse y6/x0-1 und im 1. und 2.OG, Achse y1/x2-3, Stahlleichtbaukonstruktionen als Sturz und/oder Brüstung gem. Positionstext und Planung auszuführen,
einschließlich aller systemspezifischen Befestigungsmittel sowie Fugen,
Verankerung der Stahlleichtbaukonstruktion an Bestandsdecken, Montage der Stahlleichtbauwand vor Herstellung Vorhangfassade.

Abmessungen Fensterbrüstung: B x H ca. 16 x 46 cm
Abmessungen Fenstersturz (EG):B x H ca. 16 x 47 cm,
Abmessungen Fenstersturz (1.-2.OG):B x H ca. 16 x 37 cm,

Die statische Bemessung der Konstruktionen sowie die Dimensionierung der Profilabmessungen und Achsabstände hat durch den AN vor Ausführungsbeginn zu erfolgen und ist entsprechend einzukalkulieren.

**03.06.0010 Stütze Wand Doppel-T-Träger HEB H 200mm S235JR besch L 2750 mm**
*** Bezugsbeschreibung
Stütze, Einbauort Wand, Einbauhöhe bis 5 m, Pendelstütze, aus Formstahl DIN EN 10365, Doppel-T-Träger HEB, Profilhöhe 200 mm, Stahl S235JR DIN EN 10025-2, Werkstoff-Nr 1.0038, beschichtet, werkseitiger Korrosionsschutz,
Baustellenstöße geschraubt,
Einzellänge '2750' mm, einschließlich Kopf- und Fußplatte auf OK Geschossdecke montieren sowie Befestigungsmittel, Schrauben, Dübel, Bohrungen etc.
Abmessungen Fußplatte: L x B x H ca. 250 x 300 x 30 mm,
Abmessungen Kopfplatte: L x B x H ca. 200 x 309 x 25 mm, gemäß Angabe Statik.

Die Stütze ist mir der Außenkante Fußplatte zur Stahlbeton-Stütze bündig auszuführen.

Einbauort:
1.OG, Pos.II302, gem. Statik
Menge: 383,000 kg
SM: 1
SP: 1

**03.06.0020 Stütze Wand Doppel-T-Träger HEB H 140mm S235JR besch L 2850 mm**
*** wie Position 03.06.0010
Stütze, Doppel-T-Träger HEB, Profilhöhe 140 mm,
wie vor jedoch,
Baustellenstöße geschraubt,
Einzellänge '2850' mm,
Abmessungen Kopf- und Fußplatte: L x B x H ca.140 x 240 x 20 mm, gemäß Angabe Statik.

Die Stütze ist mir der Außenkante Fußplatte bündig auszuführen.

Einbauort:
EG, Pos.II403, gem. Statik
Menge: 198,000 kg
SM: 1
SP: 1

**03.06.0030 Unterzug Decke Doppel-T-Träger HEM H 320mm S235JR besch L 5000 mm**
*** Bezugsbeschreibung
Unterzug, Einbauort Wand, Einbauhöhe bis 5 m, Einfeldträger, aus Formstahl DIN EN 10365, Doppel-T-Träger HEM, Profilhöhe 320 mm, Stahl S235JR DIN EN 10025-2, Werkstoff-Nr 1.0038, beschichtet, werkseitiger Korrosionsschutz,
Baustellenstöße geschraubt,
Einzellänge '5000' mm, einschließlich Kopf- und Fußplatte auf OK Geschossdecke montieren sowie Befestigungsmittel, Schrauben, Dübel, Bohrungen etc.

Einbauort:
1.OG, Pos.II302, gem. Statik
Menge: 1,000 St
SM: 1
SP: 1

**03.06.0040 Unterzug Wand Doppel-T-Träger HEB H 240mm S235JR besch L 2610 mm**
*** wie Position 03.06.0030
Unterzug, Doppel-T-Träger HEB, Profilhöhe 240 mm,
wie vor jedoch,
Einzellänge '2610' mm.

Einbauort:
EG, Pos.II402, gem. Statik
Menge: 1,000 St
SM: 1
SP: 1

**03.06.0050 Unterzug Decke Doppel-T-Träger HEB H 160mm S235JR besch L 1250 mm**
*** wie Position 03.06.0030
Unterzug, Doppel-T-Träger HEB, Profilhöhe 160 mm,
wie vor jedoch,
Einzellänge '1250' mm.

Einbauort:
EG, Pos.II401, gem. Statik
Menge: 1,000 St
SM: 1
SP: 1

**03.06.0060 Träger kraftschlüssig einbinden H 20-25cm B 20-25cm L 2,6 m**
*** Bezugsbeschreibung
STLB-Bau 2026-04 012
Stahlträger nachträglich in vorh. Mauerwerk kraftschlüssig einbinden, Höhe Einbauteil über 20 bis 25 cm, Breite über 20 bis 25 cm,
Länge '2,6' m,
Ausführung gemäß Zeichnung.
Menge: 1,000 St
Leistungsbereichkatalog: 012
DIN276_18: 351
SM: 1
SP: 1

**03.06.0070 Träger kraftschlüssig einbinden H 15-20cm B 15-20cm L 1,25 m**
*** wie Position 03.06.0060
Stahlträger nachträglich in vorh. Mauerwerk kraftschlüssig einbinden,
wie vor jedoch,

Höhe Einbauteil über 15 bis 20 cm,
Breite über 15 bis 20 cm,
Länge '1,25' m.
Menge: 1,000 St
SM: 1
SP: 1

**03.06.0080 Brandschutzbekleidung A1 nichtbrennbar, Stahlstütze/ -träger**
Brandschutztechnische Bekleidung von Stahlstützen und Stahlträgern aus nichtbrennbaren Brandschutzbauplatten, Baustoffklasse A1 nach DIN EN 13501-1, 1-lagig, D 20 mm,
Ausführung als allseitige Ummantelung der Stahlprofile, einschließlich erforderlicher Unterkonstruktion, Befestigungsmittel, Zuschnitte, Eckausbildungen, Stöße, Fugen und Anschlüsse.

Feuerwiderstand tragende Stahlbauteile: R90 nach DIN EN 13501-2, nach Angabe Statik.
Menge: 16,000 m2
SM: 1
SP: 1

**03.06.0090 Auflagertasche Wand Stahlbeton herstellen für UZ HEB 160**
Auflagertasche in bestehender Stahlbetonwand für die Aufnahme eines Unterzuges, Stahlträger HEB 160, gem. Planung herstellen,

Höhe Unterzug: ca. 16 cm,
Breite Unterzug: ca. 16 cm,

Beton durch Kernborhung und erschütterungsarmen Abbruch lösen und ausbauen,
Aussparung maßgenau und mit rechtwinkligen Kanten herstellen,
Ausführung staubarm TRGS 559, zerkleinern, max. Kantenlänge bis 150 cm, im Behälter des AN lagern, Behältergröße nach Wahl des AN, auf LKW des AN laden, transportieren, entsorgen, zum Lager oder zur Anlage nach Wahl des AN, Abfallschlüssel nach AVV (Abfallverzeichnis-Verordnung) 170101 Beton, Mengenermittlung nach Aufmaß,
Vergütung der Entsorgung übernimmt AN.
Menge: 2,000 St
SM: 1
SP: 1

**03.06.0100 Auflagertasche schließen, Mörtel, Wand Stahlbeton**
*** Bezugsbeschreibung
Schließen der Auflagertasche in bestehender Stahlbetonwand nach Einbau des Stahlträgers, kraftschlüssig mit zementgebundenem Mörtel gemäß statischer und konstruktiver Vorgabe, einschließlich erforderlicher Schalung, Anarbeiten an das vorhandene Bauteil, Verdichten, Oberflächenangleich und Nachbearbeitung,
Abmessungen je Auflager: B x H  16 cm x16 cm,
Menge: 8,000 l
SM: 1
SP: 1

**03.06.0110 Auflagertaschen schließen, Mörtel, Wand Mauerwerk**
*** wie Position 03.06.0100
Schließen der Auflagertasche im bestehenden Mauerwerk nach Einbau des Stahlträgers, wie vor jedoch,
Abmessungen je Auflager: B x H  24 cm x 24 cm,
Menge: 9,000 l
SM: 1
SP: 1

**03.06.0120 Spezialmörtel zwischen Bestandsdecke Stahlbeton und Stahlträger**
Liefern und Einbringen von hochfestem, schwindkompensiertem Spezialmörtel bzw. Verguss-/Unterstopfmörtel zur vollflächigen, kraftschlüssigen und hohlraumfreien Lastabtragung zwischen Stahlbauteil/Auflagerplatte und OK/UK Stahlbetondecke,
Ausführung gemäß Statik,
einschließlich Vorbereiten und Reinigen der Auflagerflächen, erforderliches Vornässen, Herstellen und Entfernen dichter Abschalungen, Anmischen, Einbringen, ggf. Entlüften bzw. Verdichten ausschließlich nach Herstellervorschrift sowie Nachbehandlung und Schutz bis zum Erreichen der erforderlichen Festigkeit,
Menge: 52,000 l
SM: 1
SP: 1

*Hinweis: Stahlleichtbaukonstruktion, Fassadenbereich, Brüstung/Sturz*

**03.06.0130 Stahlleichtbaukonstruktion, Brüstung, Außenwand, 2-schalig Zementbaupl., D 185 mm H 460 mm**
*** Bezugsbeschreibung
Stahlleichtbaukonstruktion, als Außenwand, Brüstung, nicht tragend,
Beplankung beidseitig aus zementgebundenen Bauplatten,
mit bauseitiger vorgehängter hinterlüfteter Fassade

Wandstärkeca. 185 mm,
Wandhöhe  ca. 460 mm,

bestehend aus (Aufbau von außen nach innen):

- Winddichtbahn, als wasserdampfdurchlässige Membran,
- Zementbauplatte, 1-lagig, D 12,5 mm, Baustoffklasse DIN 4102-1 A1 (nichtbrennbar),
- Riegel UNP 140 mm, horizontal gespannt, für Montage Fenster, seitliche Anbindung an Bestandsbrüstungen mittels Stahlwinkel
- Pfosten UNP 140 mm, vertikal gespannt an den Drittelspunkten, zur Lastaufnahme des Fenstergewichtes
- Unterkonstruktion aus verzinkten Stahlblechprofilen, aus vertikalen C-Profilen, Profilbreite ca. 150 mm, Achsabstand gemäß statischer Erfordernis,
- Dämmschichtdicke 140 mm, aus Mineralwolle MW DIN EN 13162, Bemessungswert der Wärmeleitfähigkeit max. 0,035 W/(mK), Baustoffklasse DIN 4102-1 A1 (nichtbrennbar), als Matte/Filz,
- Zementbauplatte, 1-lagig, D 12,5 mm, Baustoffklasse DIN 4102-1 A1 (nichtbrennbar),
- Dampfbremse, als diffusionshemmende Membran
(rauminnenseitige Gipskartonplatte, 1-lagig, D 12,5 mm, bauseits durch AN Trockenbau)

Boden-, Decken- und seitlichem Wandanschluss mit kraftschlüssiger Anbindung an den Rohbau, Anschlüsse mittels Stahlwinkeln ca. 70/135/100 mm o. glw. Verbindungselementen,
Trennlagen an Anschlussstellen zur schall- und bauphysikalischen Entkopplung,
einschließlich sämtlicher Befestigungsmittel, Winkel, Verankerungselemente, Schrauben, Bohrungen, Dübel, Anschluss- und Dichtungsmaterialien.

Korrosionsschutz:  Kategorie C3, DIN EN ISO 12944-2
Windbeanspruchung: Windlastzone 2 (Binnenland), DIN EN 1991
Wärmeschutz: U=0,24 W(m²/K)
Schallschutz: Mindestanforderungen, DIN 4109-1
Brandschutz: F30-A, DIN 4102
Menge: 6,000 m
SM: 1
SP: 1

**03.06.0140 Stahlleichtbaukonstruktion, Sturz, Außenwand, 2-schalig Zementbaupl., D 185 mm H 370-470 mm**
*** wie Position 03.06.0130
Stahlleichtbaukonstruktion, als Außenwand,
wie vor jedoch,
als Sturz,

Wandstärkeca. 185 mm,
Höhe Wand ca. 370 mm,
Höhe Wand (EG)ca. 470 mm,
Menge: 11,000 m
SM: 1
SP: 1

**03.06.0150 Zulage Vorrichtung Anschluss Trockenbauwand, innenseitig**
Zulage Vorrichtung für innenseitigen Anschluss Trockenbauwand, an die beschriebene Stahlleichtbau-Außenwandkonstruktion, Schalldämmmaß R'w > 47 dB, einschließlich erforderlicher Anschlussprofile und Verstärkungen, Befestigungsmitteln, Anpassungen der Unterkonstruktion im Anschlussbereich.

Abrechnung in Stück/Anschlusspunkt
Menge: 12,000 St
SM: 1
SP: 1

#### Abschnitt 03.07 Abdichtungsarbeiten, Bauwerksabdichtungen

SM: 1

SP: 1

**Ausführungsbeschreibung 180 Ausführungshinweise**
Abdichtung Sohle:
Ausführung einer druckwasserdichten Abdichtung der Bodenplatte sowie der aufgehenden Bauteile im Gebäudeinneren.
Der Untergrund ist vor dem Auftragen der Abdichtung aufzurauen. Vorbehandlung Untergrund gem. Herstellerangaben.

Hinweis:
Der Bestand ist teilunterkellert, die Abdichtungsarbeiten der Bodeplatte sind nur im nördl. Bereich (nicht unterkellert) auszuführen. Ausführung in Abstimmung mit BÜW bzw. AG.

Abdichtungsarbeiten im Sockelbereich:
gem. Detailplan, umlaufend am Gebäude

- Abdichtung erdberührter Bauteile gem. DIN 18533, bis 30 cm über OK Gelände
- vlieskaschierte Noppenbahn mit Gleitfolie
- Dichtschlämme, bis 5 cm über OK Gelände 2-fach auftragen
- Perimeterdämmung WLG 040:
- EPS bis 20 cm unter OK Gelände und 30 cm über OK Gelände,
- XPS bis 50 cm unter OK Gelände

Vorhandene Abdichtung im Bestand ist ggf. zu erneuern. Vor Ausführung bedarf es der Abstimmung der BÜW bzw. des AGs.

Nach Fertigstellung der Abdichtungsarbeiten erfolgt anschließend die Herstellung der WDVS-Fassade.

Wassereinwirkungsklasse: W2.1-E

Detailplan: 196_5_ARCH_2BA_FSN_01_Nordflügel_04

**03.07.0010 Abdichtung Bodenplatte W2.1-E einlagig Polymerbitumen-Schweißbahn BA**
STLB-Bau 2026-04 018
Abdichtung erdberührter Bodenplatten DIN 18533-1 und DIN 18533-2, Wassereinwirkungsklasse W2.1-E (mäßige Einwirkung von drückendem Wasser bis 3 m Eintauchtiefe), einlagig, Polymerbitumen-Schweißbahnen Anwendungstyp DIN/TS 20000-202 BA (Bahn für Bauwerksabdichtung).
Menge: 699,000 m2
Leistungsbereichkatalog: 018
DIN276_18: 325
SM: 1
SP: 1

*Hinweis: Abdichtung Sockelbereich*

**03.07.0020 Dichtungskehle Wand-Fundament PMBC**
STLB-Bau 2026-04 012
Dichtungskehle an Wand-Fundamentanschlüssen in kunststoffmodifizierter Bitumendickbeschichtung (PMBC) ausbilden.
Menge: 114,000 m
Leistungsbereichkatalog: 012
DIN276_18: 335
SM: 1
SP: 1

**03.07.0030 Voranstrich Bitumenemulsion Außenwand**
STLB-Bau 2026-04 018
Voranstrich für bahnenförmige Abdichtungen, aus Bitumenemulsion, auf Außenwand, Höhe bis 2 m, Untergrund Beton.
Menge: 107,000 m2
Leistungsbereichkatalog: 018
DIN276_18: 335
SM: 1
SP: 1

**03.07.0040 Abdichtung Wand W2.1-E einlagig Polymerbitumen-Schweißbahn BA Schweißverf**
STLB-Bau 2026-04 018
Abdichtung erdberührter Wände DIN 18533-1 und DIN 18533-2, Wassereinwirkungsklasse W2.1-E (mäßige Einwirkung von drückendem Wasser bis 3 m Eintauchtiefe), einlagig, Polymerbitumen-Schweißbahnen Anwendungstyp DIN/TS 20000-202 BA (Bahn für Bauwerksabdichtung), im Schweißverfahren aufbringen, Untergrund Beton.
Menge: 107,000 m2
Leistungsbereichkatalog: 018
DIN276_18: 335
SM: 1
SP: 1

**03.07.0050 Abdichtung Wand mineral Schlämme rissüberbrückend D 2mm Spritzverf**
*** Bezugsbeschreibung
Abdichtung erdberührter Wände DIN 18533-1 und DIN 18533-3,
mit mineralischen Dichtungsschlämmen (MDS), rissüberbrückend, Trockenschichtdicke mind. 2 mm, bis  ca. 30 cm OK Gelände, im Spritzverfahren aufbringen, Untergrund Beton.
Menge: 107,000 m2
SM: 1
SP: 1

**03.07.0060 Dichtungsschlämme mineral Noppenbahn D 2mm Spritzverf**
*** wie Position 03.07.0050
Mineralischen Dichtungsschlämme (MDS),
wie vor jedoch,

mind. 2-mal auftragen,
Trockenschichtdicke mind. 2 mm,
bis ca. 5cm OK Gelände,
im Spritzverfahren aufbringen,
Untergrund Beton.
Menge: 157,000 m2
SM: 1
SP: 1

**03.07.0070 Schutzlage Abdichtung Wandsockel Noppenbahn D 8mm lose verlegen**
Schutzlage für Abdichtung Wandsockel DIN 18533-1 und DIN 18533-2, aus Noppenbahn mit Gleit-, Schutz- und Lastverteilungsschicht, Schichtdicke 8 mm, lose verlegen,
einschließlich Abschlussstreifen für Noppenbahnen als dauerhafter Abschluss im oberen Randbereich, liefern und montieren, aus korrosionsbeständigem Material, Kunststoff.
Menge: 86,000 m2
SM: 1
SP: 1

**03.07.0080 Perimeterdämmung Streifenfundament Seite W2.1-E PS-Hartschaum XPS 0,040W/(mK) einlagig D 160mm PW**
*** Bezugsbeschreibung
Perimeterdämmung auf der Außenseite des Streifenfundamentes, Wassereinwirkungsklasse W2.1-E (mäßige Einwirkung von drückendem Wasser bis 3 m Eintauchtiefe), aus Polystyrol-Hartschaum XPS DIN EN 13164, Bemessungswert der Wärmeleitfähigkeit max. 0,040 W/(mK), Nennwert der Wärmeleitfähigkeit max. 0,039 W/(mK), einlagig, Dicke 160 mm, Anwendungsgebiet DIN 4108-10 PW, mit Klebe- und Dichtungsmasse auf Bitumenbasis (2-Komponentenkleber) befestigen,
Ausführung gemäß Zeichnung.
Menge: 55,000 m2
SM: 1
SP: 1

**03.07.0090 Perimeterdämmung Streifenfundament Seite XPS D 90mm, Haupteingang**
*** wie Position 03.07.0080
Perimeterdämmung,
wie vor jedoch,

Dicke 90 mm,
im Bereich des Haupteingangs Achse y1/x3-4.
Menge: 5,000 m2
SM: 1
SP: 1

**03.07.0100 Perimeterdämmung Streifenfundament Seite W2.1-E PS-Hartschaum EPS 0,040W/(mK) einlagig D 160mm PW**
DPerimeterdämmung a auf der Außenseite des Streifenfundamentes, Wassereinwirkungsklasse W2.1-E (mäßige Einwirkung von drückendem Wasser bis 3 m Eintauchtiefe), aus Polystyrol-Hartschaum EPS DIN EN 13163, Bemessungswert der Wärmeleitfähigkeit max. 0,040 W/(mK), Nennwert der Wärmeleitfähigkeit max. 0,039 W/(mK), einlagig, Dicke 160 mm, Anwendungsgebiet DIN 4108-10 PW, mit Klebe- und Dichtungsmasse auf Bitumenbasis (2-Komponentenkleber) befestigen,
Ausführung gemäß Zeichnung.
Menge: 48,000 m2
SM: 1
SP: 1

### Bereich 04 WDVS

SM: 1

SP: 1

#### Abschnitt 04.01 WDVS

SM: 1

SP: 1

**Ausführungsbeschreibung 190 Ausführungshinweise**
Wärmedämm-Verbundsystem mit verputzter Oberfläche im Sockelbereich (Brüstungshöhe) umlaufend um das Gebäude.
System mit Brandschutzanforderungen DIN 4102-1 A1 (nicht brennbar).

In den oberhalb anschließenden Fassadenbereichen ist eine Vorhangfassade mit horizontalen Bändern im Brüstungs- und Sturzbereich sowie als Abschluss an den Gebäudeecken und -enden vorgesehen. Die Übergänge zwischen Wärmedämm-Verbundsystem und Vorhangfassade sind entsprechend den Ausführungsdetails herzustellen.

Mineralwolle-WDVS als Flächendämmung ab OK Gelände ca. 30 cm bis Brüstungshöhe ausführen.
Die Dämmplatten sind vollflächig im geeigneten mineralischen Klebeverfahren zu befestigen und mit bauaufsichtlich zugelassenen WDVS-Schraub-Tellerdübeln zu verdübeln.
Den Dübel ca. 15 mm vertieft in Dämmplatte einschrauben und mit systemzugehörigen Dämmstoffrondellen oberflächenbündig schließen.
Unebenheiten des Untergrundes sind im Klebebett auszugleichen. Offene Stoß- und Lagerfugen sind mit geeigneten Dämmstoffstreifen vollständig zu schließen.
Die Dämmplatten sind dicht gestoßen und fachgerecht zu verlegen. Befestigungsuntergrund Mauerwerk.

Systemaufbau, bestehend aus:

- mineralischer, bewehrter Unterputz mit 2-lagiger Armierung aus Armierungsgewebe bzw. Panzergewebe
- Oberflächenbeschichtung, organischer Silikonharzputz mit einer Körnung von 2,0 mm, Kratzputzstruktur

Die Stoßfestigkeit des Systems beträgt mind. 70 Joule.
Sämtliche Anschlüsse, Eckausbildungen, Bewegungsfugen, Laibungen sowie Durchdringungen sind systemgerecht und dauerhaft schlagregendicht auszuführen.

**04.01.0010 WDVS Wand Mineralwolle MW einlagig D 160mm mineral.Werktrockenmörtel D 3-5mm Oberputz OP Silikonharzputz Kratzputz-Struktur Körnung 2mm**
STLB-Bau 2026-04 023
Wärmedämm-Verbundsystem (WDVS) gemäß bauaufsichtlicher Zulassung, nichtbrennbar, an Wand, Arbeitshöhe der zu bearbeitenden oder zu bekleidenden Fläche bis 3,5 m über der Standfläche des hierfür erforderlichen Gerüsts, Untergrund Beton, Dämmstoff aus Mineralwolle MW DIN EN 13162, Nennwert der Wärmeleitfähigkeit max. 0,040 W/(mK), einlagig, Dämmschichtdicke 160 mm, als Lamellenplatte, stumpf, geklebt und konstruktiv gedübelt mit Dübeln, tiefenversenkt, Armierungsputz aus mineralischem Werktrockenmörtel, Armierungsputz Dicke 3 bis 5 mm, einschl. Armierungsgewebe, Oberputz DIN 18550-1, Silikonharzputz, in Kratzputz-Struktur (dünnschichtig), Körnung 2 mm.
Menge: 59,000 m2
Leistungsbereichkatalog: 023
DIN276_18: 335
SM: 1
SP: 1

**04.01.0020 Aussparung Dämmpl. Fensterbankhalter WDVS L 150mm B 50mm**
STLB-Bau 2026-04 023
Aussparung in Dämmplatte für Fensterbankhalter, Mineralwolle, in Wärmedämm-Verbundsystem (WDVS), Dicke Dämmplatte 100 mm, Ausschnittform rechteckig, Länge Ausschnitt 150 mm, Breite Ausschnitt 50 mm.
Menge: 60,000 St
Leistungsbereichkatalog: 023
DIN276_18: 335
SM: 1
SP: 1

**04.01.0030 Aussparung Dämmpl. WDVS L 150mm B 150mm**
STLB-Bau 2026-04 023
Aussparung in Dämmplatte, Mineralwolle, in Wärmedämm-Verbundsystem (WDVS), Dicke Dämmplatte 160 mm, Ausschnittform rechteckig, Länge Ausschnitt 150 mm, Breite Ausschnitt 150 mm.
Menge: 5,000 St
Leistungsbereichkatalog: 023
DIN276_18: 335
SM: 1
SP: 1

**04.01.0040 Kantenprofil WDVS Gewebeeckwinkel**
STLB-Bau 2026-04 023
Kantenprofil für Wärmedämm-Verbundsystem (WDVS), Gewebeeckwinkel, vollflächig einbetten in Armierungsmörtel, Arbeitshöhe der zu bearbeitenden oder zu bekleidenden Fläche bis 3,5 m über der Standfläche des hierfür erforderlichen Gerüstes.
Menge: 13,000 m
Leistungsbereichkatalog: 023
DIN276_18: 335
SM: 1
SP: 1

**04.01.0050 Anschlussfuge WDVS Dichtungsprofil angrenzendes Bauteil B 5-10mm**
STLB-Bau 2026-04 023
Anschlussfuge abdichten am Wärmedämm-Verbundsystem (WDVS) gemäß bauaufsichtlicher Zulassung, mit Dichtungsprofil, an angrenzendes Bauteil, Fugenbreite über 5 bis 10 mm.
Menge: 63,000 m
Leistungsbereichkatalog: 023
DIN276_18: 335
SM: 1
SP: 1

### Bereich 05 Putzarbeiten

SM: 1

SP: 1

#### Abschnitt 05.01 Putzarbeiten

SM: 1

SP: 1

**Ausführungsbeschreibung 200 Innenputz**
*Ausführungshinweise*
Innenputzarbeiten im EG, 1. bis 2.OG an neu hergestellten Mauerwerkswänden sowie im Brüstungsbereich nach erfolgtem Rückschnitt. Anschlüsse an Bestandsbauteile sowie Bestandsputz sind anzugleichen.

Die zu verputzenden Untergründe sind vor Beginn der Arbeiten auf Tragfähigkeit, Sauberkeit, Ebenheit, Trockenheit und Putzgeeignetheit zu prüfen.

Auf Mauerwerks-, Beton-, Unterzug- und Stützenflächen ist ein für den jeweiligen Untergrund geeigneter Kalkzementputz, Putzdicke von 15 mm, herzustellen.
Erforderliche systemgeeignete Haftbrücken, Putzträger, Bewehrungen und Gewebeeinlagen sind entsprechend Untergrund, Materialwechseln, Anschlüssen und den Vorgaben des verwendeten Putzsystems auszuführen.

Anschlüsse an Bestandsbauteile und vorhandene Putzflächen sind eben, rissminimierend und optisch bündig anzugleichen. Materialwechsel sowie Anschlüsse an Beton- und Mauerwerksflächen sind erforderlichenfalls mit systemgeeigneter Gewebeeinlage auszuführen.
Die Lage und der Umfang der zu bearbeitenden Bestandsflächen ergeben sich aus den Ausführungsplänen und den einzelnen Leistungspositionen.

Vorhandene Bauwerks- und Bewegungsfugen sind im Putz lagegleich zu übernehmen. Ein Überputzen oder starres Überbrücken der Fugen ist unzulässig. Die Ausführung erfolgt gemäß Fugenplan.

**05.01.0010 Innenputz einlagig Innenwand Kalkzement-Normalputzm. CSII D 15mm Q2 gerieben**
*** Bezugsbeschreibung
STLB-Bau 2026-04 023
Einlagiges Innenputzsystem DIN 18550-2 auf Innenwand, Putzgrund Mauerwerk, aus Kalkzement-Normalputzmörtel (GP) DIN EN 998-1, Druckfestigkeitsklasse CS II (1,5 bis 5 N/mm2), Dicke 15 mm, Putzoberfläche Qualitätsstufe 2 (Q2), gerieben, Arbeitshöhe der zu bearbeitenden oder zu bekleidenden Fläche bis 3,5 m über der Standfläche des hierfür erforderlichen Gerüsts.
Menge: 100,000 m2
Leistungsbereichkatalog: 023
DIN276_18: 345
SM: 1
SP: 1

**05.01.0020 Innenputz einlagig, Putzgrund Beton**
*** wie Position 05.01.0010
Einlagiges Innenputzsystem auf Innenwand,
wie vor jedoch,

an rückgeschnittenen Fensterbrüstungen,
Putzgrund Beton.
Menge: 87,000 m2
SM: 1
SP: 1

**05.01.0030 Ein-Beiputzen innen Kalkzement-Normalputzm. gerieben D 15mm B 15-20cm**
STLB-Bau 2026-04 023
Ein- und Beiputzen, innen, Fenster, Kalkzement-Normalputzmörtel (GP) DIN EN 998-1, gerieben, Putzoberfläche Qualitätsstufe 2 (Q2), Dicke 15 mm, Breite über 15 bis 20 cm.
Menge: 349,000 m
Leistungsbereichkatalog: 023
DIN276_18: 399
SM: 1
SP: 1

**05.01.0040 Putzglattstrich Fenstereinbau Leibung B 16 cm Kalkzement-Normalputzm. D 2-5mm**
STLB-Bau 2026-04 023
Glattstrich Putz vor Fenster-/Fensterbankeinbau, auf Leibung, innen,
Breite Leibung '16' cm,
ausgleichen mit Kalkzement-Normalputzmörtel (GP), Dicke über 2 bis 5 mm, Untergrund Beton.
Menge: 273,000 m
Leistungsbereichkatalog: 023
DIN276_18: 349
SM: 1
SP: 1

**05.01.0050 Zulage Anarbeiten an Bauteile**
Zulage zu Innenputz
für Anarbeiten an Bauteile, vorspringende Ecken, Gesimse, etc.
Ausführung vertikal und horizontal.
Menge: 74,000 m
SM: 1
SP: 1

**05.01.0060 Kleinflächen als Handputz, Q2, bis 2 m²**
*** wie Position 05.01.0010
Kleinflächen bis zu 2,0 m² je Einzelfläche, Innenputz aus Kalkzement-Normalputz, von Hand aufgebracht und bearbeitet, einschließlich Ansetzen, Abziehen, Nachbearbeiten und Oberflächenherstellung, Qualitätsstufe Q2 (für nachfolgende Beschichtung geeignet).
Menge: 50,000 m2
SM: 1
SP: 1

**05.01.0070 An-Abschlussprofil Innenputz Stahl verz D 15mm**
An-/Abschluss im Innenputz mit Profil aus verzinktem Stahl, für Einbau horizontal und vertikal,
Putzdicke 15 mm.
Menge: 98,000 m
SM: 1
SP: 1

**05.01.0080 Kantenprofil Innenputz Stahl verz D 15mm**
Kante im Innenputz mit Kantenprofil aus verzinktem Stahl, für Putzdicke 15 mm, z. Bsp. an Leibungen.
Menge: 115,000 m
SM: 1
SP: 1

**05.01.0090 Trennschnitt**
Trennschnitt zwischen Putz und angrenzenden Bauteilen, Wänden, innen.
Menge: 115,000 m
SM: 1
SP: 1

**05.01.0100 Bewegungsfuge im Innenputz abdichten elast.Dichtstoff B bis 10mm**
STLB-Bau 2026-04 023
Bewegungsfuge im Innenputz abdichten, mit elastischem Dichtstoff Typ F DIN EN 15651-1, einschl. Hinterfüllmaterial, Fugenbreite bis 10 mm.
Menge: 5,000 m
Leistungsbereichkatalog: 023
DIN276_18: 345
SM: 1
SP: 1

**05.01.0110 Putzergänzung Kalkzementputz, bis 15 mm**
Putzergänzung und Schließen von Fehlstellen, Ausbrüchen, Rückschnittbereichen und beschädigten Putzflächen an Innenwand-, Unterzug- und Stützenflächen aus Mauerwerk und/oder Beton,
Untergrund reinigen, lose Bestandteile und haftungsmindernde Verunreinigungen entfernen sowie erforderlichenfalls systemgerecht vornässen oder mit Haftbrücke vorbehandeln,
Ausführung mit Kalkzementputz, Putzdicke ca.15 mm, Putzflächen eben und bündig an den Bestand anarbeiten, einschließlich erforderliche Gewebeeinlagen an Materialwechseln und rissgefährdeten Anschlüssen einbauen.
Oberflächenstruktur entsprechend der angrenzenden Bestandsputzfläche herstellen, geeignet für nachfolgende bauseitige Beschichtungs- oder Oberflächenarbeiten.
Menge: 10,000 m2
SM: 1
SP: 1

**05.01.0120 Zulage Mehrdicke Kalkzementputz, je weitere 10 mm**
Zulage für die Herstellung zusätzlicher Putzdicken bei Putzergänzungen und Ausgleichsarbeiten an Innenwand-, Unterzug- und Stützenflächen aus Mauerwerk und/oder Beton.
Ausführung mit Kalkzementputz, Putzdicke nach Erfordernis, zur flucht-, eben- und bündigen Anpassung an den Bestand,
einschließlich lagenweisem Aufbringen, Anziehen, Abziehen und Egalisieren entsprechend den zulässigen Schichtdicken des verwendeten Putzsystems.
Abrechnung nach m² Putzfläche je angefangene weitere 10 mm Putzdicke über 15 mm.
Mehrdicken sind nur für die tatsächlich ausgeführten und aufgemessenen Flächen abzurechnen.
Menge: 10,000 m2
SM: 1
SP: 1
